# Bóveda de escalera, dos tableros

- Propiedad del archivo: CYPE Ingenieros S.A.
- Formato: FIEBDC-3/2016
- Programa: Generador de precios de la construcción. CYPE Ingenieros, S.A.
- Fecha: 03/10/2024
- Ámbito geográfico: Región de Murcia
- Divisa: EUR
- Costes indirectos: 3 %
- IVA: 21 %

## E Estructuras

### EF Fábrica

#### EFE Bóvedas

**EFE010** m² Bóveda de escalera, dos tableros.
Bóveda de escalera, formada por dos tableros de ladrillo cerámico hueco sencillo de 24x11,5x4 cm, para revestir, el primero recibido con pasta de yeso de construcción B1 y el segundo recibido con pasta de cemento rápido.
Incluye: Replanteo y marcado de niveles de plantas, rellanos y peldañeado. Marcado en los muros de la línea curva de la bóveda. Formación de rozas en los paramentos donde inciden los extremos de las bóvedas de cada tramo y de cada rellano. Realización de los dos tableros. Montaje y desmontaje de apeos complementarios.
Criterio de medición de proyecto: Superficie medida por su intradós en verdadera magnitud, según documentación gráfica de Proyecto, incluyendo las partes que se introducen en las rozas, remates de base y coronación si los hubiera y la plementería o relleno de la bóveda.
Criterio de medición de obra: Se medirá, en verdadera magnitud, por el intradós, la superficie realmente ejecutada según especificaciones de Proyecto, incluyendo las partes que se introducen en las rozas y los remates de base y coronación, si los hubiera.

| Código | Ud | Descripción | Rendimiento | Precio | Importe |
|---|---|---|---|---|---|
| mt09pye010b | m³ | Pasta de yeso de construcción B1, según UNE-EN 13279-1. (material) | 0.015 | 148.5 | 2.228 |
| mt09pce030 | kg | Cemento rápido CNR4 según UNE 80309, en sacos. (material) | 20 | 0.18 | 3.600 |
| mt04lvc010a | Ud | Ladrillo cerámico hueco sencillo, para revestir, 24x11,5x4 cm, para uso en fábrica protegida (pieza P), densidad 780 kg/m³, según UNE-EN 771-1. (material) | 70 | 0.22 | 15.400 |
| mo021 | h | Oficial 1ª construcción en trabajos de albañilería. (mano de obra) | 3.065 | 22.53 | 69.054 |
| mo114 | h | Peón ordinario construcción en trabajos de albañilería. (mano de obra) | 1.533 | 21.19 | 32.484 |
| % | % | Costes directos complementarios | 2 % | 122.766 | 2.455 |
|  |  | Costes directos |  |  | 125.221 |

Residuos:
- colocación: mt09pye010b Pasta de yeso de construcción B1, según UNE-EN 13279-1; factor de residuo 0.015
- colocación: mt09pce030 Cemento rápido CNR4 según UNE 80309, en sacos; factor de residuo 0.0063
- colocación: mt04lvc010a; factor de residuo 0.0588

## Recursos

**mt09pye010b** m³ Pasta de yeso de construcción B1, según UNE-EN 13279-1
Datos técnicos: Coste energético 3829.241 MJ; Emisión de CO2 183.696 kg; Código LER 17 08 02; Masa del elemento 1150 kg; Volumen 1.15 m3
Residuos:
- embalaje: re150101 Envases de papel y cartón. (componente de residuo); rendimiento 9 kg; Código LER 15 01 01; Masa del elemento 1 kg; Volumen 0.001333 m3
- embalaje: re170201 Madera. (componente de residuo); rendimiento 0.421 kg; Código LER 17 02 01; Masa del elemento 1 kg; Volumen 0.000909 m3
- embalaje: re170203 Plástico. (componente de residuo); rendimiento 0.9 kg; Código LER 17 02 03; Masa del elemento 1 kg; Volumen 0.001667 m3

**mt09pce030** kg Cemento rápido CNR4 según UNE 80309, en sacos
Datos técnicos: Coste energético 7.174 MJ; Emisión de CO2 0.904 kg; Código LER 17 01 01; Masa del elemento 1 kg; Volumen 0.000667 m3
Residuos:
- embalaje: re150101 Envases de papel y cartón; rendimiento 0.014 kg
- embalaje: re170201 Madera; rendimiento 0.001 kg
- embalaje: re170203 Plástico; rendimiento 0.003 kg

**mt04lvc010a** Ud Ladrillo cerámico hueco sencillo
Datos técnicos: Coste energético 5.202 MJ; Emisión de CO2 0.344 kg; Código LER 17 01 02; Masa del elemento 1.46 kg; Volumen 0.001168 m3
Residuos:
- embalaje: re170201 Madera; rendimiento 0.006 kg
- embalaje: re170203 Plástico; rendimiento 0.001 kg
