# Reparación de elemento estructural de fábrica de ladrillo cerámico, mediante sustitución de piezas

- Propiedad del archivo: CYPE Ingenieros S.A.
- Formato: FIEBDC-3/2016
- Programa: Generador de precios de la construcción. CYPE Ingenieros, S.A.
- Fecha: 03/10/2024
- Ámbito geográfico: Región de Murcia
- Divisa: EUR
- Costes indirectos: 3 %
- IVA: 21 %

## E Estructuras

### EF Fábrica

#### EFY Reparaciones

**EFY025** m³ Reparación de elemento estructural de fábrica de ladrillo cerámico, mediante sustitución de piezas.
Reparación de elemento estructural de fábrica 1/2 pie de ladrillo cerámico, mediante la sustitución de piezas deterioradas por ladrillo cerámico cara vista perforado hidrofugado, color Salmón, acabado liso, 24x11,5x5 cm, junta rehundida, recibido con mortero de cemento industrial, color gris, M-5, suministrado a granel, realizada por bataches o en paños de dimensiones reducidas.
Incluye: Limpieza y preparación de la zona a tratar. Repicado y saneado en elementos inestables. Apeo de los elementos que lo precisen. Humectación del paramento y los ladrillos. Colocación de los ladrillos por hiladas a nivel. Rejuntado. Retirada y acopio de escombros. Carga manual de escombros sobre camión o contenedor.
Criterio de medición de proyecto: Volumen medido según documentación gráfica de Proyecto.
Criterio de medición de obra: Se medirá el volumen realmente ejecutado según especificaciones de Proyecto.

| Código | Ud | Descripción | Rendimiento | Precio | Importe |
|---|---|---|---|---|---|
| mt05plt010bb | Ud | Ladrillo cerámico cara vista perforado hidrofugado, color Salmón, acabado liso, 24x11,5x5 cm, para uso en fábrica no protegida (pieza U), densidad 1700 kg/m³, según UNE-EN 771-1. (material) | 579.71 | 0.25 | 144.928 |
| mt08aaa010a | m³ | Agua. (material) | 0.068 | 1.5 | 0.102 |
| mt09mif010cb | t | Mortero industrial para albañilería, de cemento, color gris, categoría M-5 (resistencia a compresión 5 N/mm²), suministrado a granel, según UNE-EN 998-2. (material) | 0.376 | 50.2 | 18.875 |
| mq06mms010 | h | Mezclador continuo con silo, para mortero industrial en seco, suministrado a granel. (maquinaria) | 1.655 | 1.94 | 3.211 |
| mo020 | h | Oficial 1ª construcción. (mano de obra) | 12.255 | 22.53 | 276.105 |
| mo113 | h | Peón ordinario construcción. (mano de obra) | 7.847 | 21.19 | 166.278 |
| % | % | Costes directos complementarios | 2 % | 609.499 | 12.190 |
|  |  | Costes directos |  |  | 621.689 |

Residuos:
- colocación: mt05plt010bb; factor de residuo 0.0315
- colocación: mt09mif010cb; factor de residuo 0.0189

## Recursos

**mt05plt010bb** Ud Ladrillo cerámico cara vista perforado hidrofugado
Datos técnicos: Coste energético 29.252 MJ; Emisión de CO2 0.443 kg; Código LER 17 01 02; Masa del elemento 1.7 kg; Volumen 0.00136 m3
Residuos:
- embalaje: re170201 Madera. (componente de residuo); rendimiento 0.002 kg; Código LER 17 02 01; Masa del elemento 1 kg; Volumen 0.000909 m3
- embalaje: re170203 Plástico. (componente de residuo); rendimiento 0.001 kg; Código LER 17 02 03; Masa del elemento 1 kg; Volumen 0.001667 m3

**mt08aaa010a** m³ Agua
Datos técnicos: Coste energético 60.000 MJ; Emisión de CO2 30.000 kg

**mt09mif010cb** t Mortero industrial para albañilería
Datos técnicos: Coste energético 1960.000 MJ; Emisión de CO2 170.000 kg; Código LER 17 01 01; Masa del elemento 1000 kg; Volumen 0.666667 m3
