# Retacado con ladrillo cerámico en muro de fábrica

- Propiedad del archivo: CYPE Ingenieros S.A.
- Formato: FIEBDC-3/2016
- Programa: Generador de precios de la construcción. CYPE Ingenieros, S.A.
- Fecha: 03/10/2024
- Ámbito geográfico: Región de Murcia
- Divisa: EUR
- Costes indirectos: 3 %
- IVA: 21 %

## E Estructuras

### EF Fábrica

#### EFY Reparaciones

**EFY040** m² Retacado con ladrillo cerámico en muro de fábrica.
Retacado mediante ladrillo cerámico perforado (panal), para revestir, 24x11,5x9 cm, con juntas horizontales y verticales de 10 mm de espesor, recibido con mortero de cemento industrial, color gris, M-5, suministrado a granel, para rellenar los huecos existentes en muro de fábrica de 1/2 pie de espesor.
Incluye: Retirada de las piezas deterioradas. Saneado del elemento. Limpieza con aire comprimido. Humectación de la superficie. Colocación de los ladrillos por hiladas a nivel. Rejuntado. Limpieza final.
Criterio de medición de proyecto: Superficie medida según documentación gráfica de Proyecto.
Criterio de medición de obra: Se medirá la superficie realmente ejecutada según especificaciones de Proyecto.

| Código | Ud | Descripción | Rendimiento | Precio | Importe |
|---|---|---|---|---|---|
| mt04lpv010a | Ud | Ladrillo cerámico perforado (panal), para revestir, 24x11,5x9 cm, para uso en fábrica protegida (pieza P), densidad 780 kg/m³, según UNE-EN 771-1. (material) | 42 | 0.37 | 15.540 |
| mt08aaa010a | m³ | Agua. (material) | 0.006 | 1.5 | 0.009 |
| mt09mif010cb | t | Mortero industrial para albañilería, de cemento, color gris, categoría M-5 (resistencia a compresión 5 N/mm²), suministrado a granel, según UNE-EN 998-2. (material) | 0.034 | 50.2 | 1.707 |
| mq06mms010 | h | Mezclador continuo con silo, para mortero industrial en seco, suministrado a granel. (maquinaria) | 0.148 | 1.94 | 0.287 |
| mo020 | h | Oficial 1ª construcción. (mano de obra) | 0.601 | 22.53 | 13.541 |
| mo077 | h | Ayudante construcción. (mano de obra) | 0.3 | 21.78 | 6.534 |
| mo113 | h | Peón ordinario construcción. (mano de obra) | 0.044 | 21.19 | 0.932 |
| % | % | Costes directos complementarios | 2 % | 38.550 | 0.771 |
|  |  | Costes directos |  |  | 39.321 |

Residuos:
- colocación: mt04lpv010a; factor de residuo 0.02646
- colocación: mt09mif010cb; factor de residuo 0.0189

## Recursos

**mt04lpv010a** Ud Ladrillo cerámico perforado (panal)
Datos técnicos: Coste energético 8.034 MJ; Emisión de CO2 0.456 kg; Código LER 17 01 02; Masa del elemento 2 kg; Volumen 0.0016 m3
Residuos:
- embalaje: re170201 Madera. (componente de residuo); rendimiento 0.015 kg; Código LER 17 02 01; Masa del elemento 1 kg; Volumen 0.000909 m3
- embalaje: re170203 Plástico. (componente de residuo); rendimiento 0.001 kg; Código LER 17 02 03; Masa del elemento 1 kg; Volumen 0.001667 m3

**mt08aaa010a** m³ Agua
Datos técnicos: Coste energético 60.000 MJ; Emisión de CO2 30.000 kg

**mt09mif010cb** t Mortero industrial para albañilería
Datos técnicos: Coste energético 1960.000 MJ; Emisión de CO2 170.000 kg; Código LER 17 01 01; Masa del elemento 1000 kg; Volumen 0.666667 m3
