# Refuerzo de viga o vigueta de hormigón armado, con pletinas metálicas

- Propiedad del archivo: CYPE Ingenieros S.A.
- Formato: FIEBDC-3/2016
- Programa: Generador de precios de la construcción. CYPE Ingenieros, S.A.
- Fecha: 03/10/2024
- Ámbito geográfico: Región de Murcia
- Divisa: EUR
- Costes indirectos: 3 %
- IVA: 21 %

## E Estructuras

### EH Hormigón armado

#### EHP Refuerzos con perfiles metálicos

**EHP030** m² Refuerzo de viga o vigueta de hormigón armado, con pletinas metálicas.
Refuerzo de viga o vigueta de hormigón armado, mediante pletina de acero S355JR, laminado en caliente, de 2 mm de espesor, dispuesta en la cara inferior de la viga, fijada con adhesivo tixotrópico de dos componentes a base de resina epoxi, aplicado de forma uniforme con espátula, llana o paleta, rellenando todos los huecos que pudiera haber en la superficie soporte. Incluso apuntalamiento del conjunto durante 24 horas como mínimo, para asegurar un buen comportamiento en la unión, y retirada de todos los elementos auxiliares.
Incluye: Replanteo de la posición de los refuerzos. Limpieza de la superficie del hormigón. Preparación de la mezcla. Aplicación del adhesivo. Colocación de la pletina de refuerzo. Apuntalamiento del conjunto. Retirada de todos los elementos auxiliares.
Criterio de medición de proyecto: Superficie medida según documentación gráfica de Proyecto.
Criterio de medición de obra: Se medirá la superficie realmente ejecutada según especificaciones de Proyecto.

| Código | Ud | Descripción | Rendimiento | Precio | Importe |
|---|---|---|---|---|---|
| mt09reh120a | kg | Adhesivo tixotrópico de dos componentes a base de resina epoxi, para la correcta unión entre el hormigón fresco y el hormigón endurecido o para mejorar la adherencia del hormigón endurecido y el acero, según UNE-EN 1504-7. (material) | 2 | 11.62 | 23.240 |
| mt07ala011p | kg | Pletina de acero laminado UNE-EN 10025 S355JR, para aplicaciones estructurales. Trabajada y montada en taller, para colocar en obra. (material) | 15.7 | 2.45 | 38.465 |
| mt50spa052b | m | Tablón de madera de pino, de 20x7,2 cm. (material) | 0.02 | 6.32 | 0.126 |
| mt50spa101 | kg | Clavos de acero. (material) | 0.05 | 1.87 | 0.094 |
| mt50spa081a | Ud | Puntal metálico telescópico, de hasta 3 m de altura. (material) | 0.013 | 19.25 | 0.250 |
| mq08sol020 | h | Equipo y elementos auxiliares para soldadura eléctrica. (maquinaria) | 0.116 | 3.42 | 0.397 |
| mo047 | h | Oficial 1ª montador de estructura metálica. (mano de obra) | 0.797 | 23.46 | 18.698 |
| mo094 | h | Ayudante montador de estructura metálica. (mano de obra) | 0.797 | 22.67 | 18.068 |
| % | % | Costes directos complementarios | 2 % | 99.338 | 1.987 |
|  |  | Costes directos |  |  | 101.325 |

Residuos:
- colocación: mt09reh120a; factor de residuo 0.03
- colocación: mt07ala011p; factor de residuo 0.0045
- colocación: mt50spa052b Tablón de madera de pino, de 20x7,2 cm; factor de residuo 1
- colocación: mt50spa101 Clavos de acero; factor de residuo 0.0045
- colocación: mt50spa081a Puntal metálico telescópico, de hasta 3 m de altura; factor de residuo 1

## Recursos

**mt09reh120a** kg Adhesivo tixotrópico de dos componentes a base de resina epoxi
Datos técnicos: Coste energético 86.761 MJ; Emisión de CO2 3.294 kg; Código LER 17 09 04; Masa del elemento 1 kg; Volumen 0.000667 m3
Residuos:
- embalaje: re170203 Plástico. (componente de residuo); rendimiento 0.003 kg; Código LER 17 02 03; Masa del elemento 1 kg; Volumen 0.001667 m3

**mt07ala011p** kg Pletina de acero laminado UNE-EN 10025 S355JR
Datos técnicos: Coste energético 9.830 MJ; Emisión de CO2 0.510 kg; Código LER 17 04 05; Masa del elemento 1 kg; Volumen 0.000476 m3

**mt50spa052b** m Tablón de madera de pino, de 20x7,2 cm
Datos técnicos: Coste energético 1124.755 MJ; Emisión de CO2 -15.401 kg; Código LER 17 02 01; Masa del elemento 8.28 kg; Volumen 0.007527 m3

**mt50spa101** kg Clavos de acero
Datos técnicos: Coste energético 9.830 MJ; Emisión de CO2 0.510 kg; Código LER 17 04 05; Masa del elemento 1 kg; Volumen 0.000476 m3

**mt50spa081a** Ud Puntal metálico telescópico, de hasta 3 m de altura
Datos técnicos: Coste energético 97.317 MJ; Emisión de CO2 5.049 kg; Código LER 17 04 05; Masa del elemento 9.9 kg; Volumen 0.004714 m3
