# Conector soldado

- Propiedad del archivo: CYPE Ingenieros S.A.
- Formato: FIEBDC-3/2016
- Programa: Generador de precios de la construcción. CYPE Ingenieros, S.A.
- Fecha: 08/03/2024
- Ámbito geográfico: Región de Murcia
- Divisa: EUR
- Costes indirectos: 3 %
- IVA: 21 %

## E Estructuras

### EH Hormigón armado

#### EHX Losas mixtas

**EHX021** Ud Conector soldado.
Conector de acero galvanizado de 19 mm de diámetro y 157 mm de altura, para su utilización sobre vigas metálicas en losas mixtas de 17,5 cm de canto mínimo; fijado mediante soldadura.
Incluye: Replanteo y disposición de conectores. Fijación de conectores mediante soldadura.
Criterio de medición de proyecto: Número de unidades previstas, según documentación gráfica de Proyecto.
Criterio de medición de obra: Se medirá el número de unidades realmente ejecutadas según especificaciones de Proyecto.

| Código | Ud | Descripción | Rendimiento | Precio | Importe |
|---|---|---|---|---|---|
| mt07cem040e | Ud | Conector de acero galvanizado con cabeza de disco, de 19 mm de diámetro y 157 mm de altura, para fijar a estructura de acero mediante soldadura a la chapa colaborante. (material) | 1 | 2.4 | 2.400 |
| mq08sol030 | h | Equipo y elementos auxiliares para soldadura de conectores. (maquinaria) | 0.058 | 19.68 | 1.141 |
| mo047 | h | Oficial 1ª montador de estructura metálica. (mano de obra) | 0.061 | 23.46 | 1.431 |
| % | % | Costes directos complementarios | 2 % | 4.972 | 0.099 |
|  |  | Costes directos |  |  | 5.071 |

## Recursos

**mt07cem040e** Ud Conector de acero galvanizado con cabeza de disco
Datos técnicos: Coste energético 6.416 MJ; Emisión de CO2 0.498 kg
Residuos:
- embalaje: re150101 Envases de papel y cartón. (componente de residuo); rendimiento 0.09 kg; Código LER 15 01 01; Masa del elemento 1 kg; Volumen 0.001333 m3
- embalaje: re170203 Plástico. (componente de residuo); rendimiento 0.045 kg; Código LER 17 02 03; Masa del elemento 1 kg; Volumen 0.001667 m3
