# Reparación superficial y acabado de estructura de hormigón, con mortero a base de cemento

- Propiedad del archivo: CYPE Ingenieros S.A.
- Formato: FIEBDC-3/2016
- Programa: Generador de precios de la construcción. CYPE Ingenieros, S.A.
- Fecha: 03/10/2024
- Ámbito geográfico: Región de Murcia
- Divisa: EUR
- Costes indirectos: 3 %
- IVA: 21 %

## E Estructuras

### EH Hormigón armado

#### EHY Reparaciones

**EHY036** m² Reparación superficial y acabado de estructura de hormigón, con mortero a base de cemento.
Aplicación manual de mortero monocomponente, con una resistencia a compresión a 28 días mayor o igual a 15 N/mm², clase R2, tipo CC, según UNE-EN 1504-3, Euroclase A1 de reacción al fuego, según UNE-EN 13501-1, en capa de 3 mm de espesor medio, con acabado superficial fratasado con esponja o fratás, para reparación de superficies dañadas en estructuras de hormigón.
Incluye: Humectación de la superficie soporte. Preparación de la mezcla. Aplicación del producto. Perfilado de aristas. Curado.
Criterio de medición de proyecto: Superficie medida según documentación gráfica de Proyecto.
Criterio de medición de obra: Se medirá la superficie realmente ejecutada según especificaciones de Proyecto.

| Código | Ud | Descripción | Rendimiento | Precio | Importe |
|---|---|---|---|---|---|
| mt09ref030a | kg | Mortero monocomponente, con una resistencia a compresión a 28 días mayor o igual a 15 N/mm², clase R2, tipo CC, según UNE-EN 1504-3, Euroclase A1 de reacción al fuego, según UNE-EN 13501-1, para reparación superficial y acabado de estructuras de hormigón. (material) | 5.7 | 0.75 | 4.275 |
| mo020 | h | Oficial 1ª construcción. (mano de obra) | 0.466 | 22.53 | 10.499 |
| mo113 | h | Peón ordinario construcción. (mano de obra) | 0.466 | 21.19 | 9.875 |
| % | % | Costes directos complementarios | 2 % | 24.649 | 0.493 |
|  |  | Costes directos |  |  | 25.142 |

Residuos:
- colocación: mt09ref030a; factor de residuo 0.0063

## Recursos

**mt09ref030a** kg Mortero monocomponente
Datos técnicos: Coste energético 2.394 MJ; Emisión de CO2 0.194 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
