# Refuerzo de muro o pilar de hormigón armado, con laminado de fibra de carbono Carbotec Lámina "GRUPO PUMA"

- Propiedad del archivo: CYPE Ingenieros S.A.
- Formato: FIEBDC-3/2016
- Programa: Generador de precios de la construcción. CYPE Ingenieros, S.A.
- Fecha: 08/03/2024
- Ámbito geográfico: Región de Murcia
- Divisa: EUR
- Costes indirectos: 3 %
- IVA: 21 %

## E Estructuras

### EH Hormigón armado

#### EHZ Refuerzos con laminados y hojas, de fibra de carbono

**EHZ013** m Refuerzo de muro o pilar de hormigón armado, con laminado de fibra de carbono Carbotec Lámina "GRUPO PUMA".
Refuerzo de muro o pilar de hormigón armado, mediante el sistema Carbotec "GRUPO PUMA", con DIT nº 679, formado por Carbotec Lámina "GRUPO PUMA", de fibra de carbono, de 150 mm de anchura y 1,4 mm de espesor, módulo de elasticidad 250000 N/mm², resistencia a tracción 1800 MPa y elongación última 0,7%, colocado con Adhesivo Carbotec Lámina "GRUPO PUMA" aplicando una capa de 3 mm de espesor sobre el laminado con espátula, previa imprimación con Implarest EPW "GRUPO PUMA", aplicada con brocha.
Criterio de valoración económica: El precio no incluye la preparación del soporte ni el revestimiento.
Incluye: Aplicación de la imprimación. Aplicación del adhesivo sobre la cara rugosa del laminado. Colocación del laminado sobre el soporte, con rodillo de goma. Limpieza de los restos de obra.
Criterio de medición de proyecto: Longitud medida según documentación gráfica de Proyecto.
Criterio de medición de obra: Se medirá la longitud realmente ejecutada según especificaciones de Proyecto.

| Código | Ud | Descripción | Rendimiento | Precio | Importe |
|---|---|---|---|---|---|
| mt09rep034a | kg | Imprimación de dos componentes, Implarest EPW "GRUPO PUMA", a base de resina epoxi y un endurecedor de poliamina. (material) | 0.275 | 22.56 | 6.204 |
| mt09rep036eo | m | Carbotec Lámina "GRUPO PUMA", de fibra de carbono, de 150 mm de anchura y 1,4 mm de espesor, módulo de elasticidad 250000 N/mm², resistencia a tracción 1800 MPa y elongación última 0,7%, para refuerzo de estructuras. (material) | 1.1 | 213.15 | 234.465 |
| mt09rep035a | kg | Adhesivo Carbotec Lámina "GRUPO PUMA", de dos componentes, a base de resina epoxi sin disolventes, color gris, para aplicar con espátula sobre elemento estructural a reforzar mediante laminados de fibra de carbono, según UNE-EN 1504-4. (material) | 1 | 14.5 | 14.500 |
| mo042 | h | Oficial 1ª estructurista. (mano de obra) | 0.368 | 23.46 | 8.633 |
| mo089 | h | Ayudante estructurista. (mano de obra) | 0.368 | 22.67 | 8.343 |
| % | % | Costes directos complementarios | 2 % | 272.145 | 5.443 |
|  |  | Costes directos |  |  | 277.588 |

Residuos:
- colocación: mt09rep035a; factor de residuo 0.03

## Recursos

**mt09rep035a** kg Adhesivo Carbotec Lámina "GRUPO PUMA"
Datos técnicos: Coste energético 86.761 MJ; Emisión de CO2 3.294 kg; Código LER 17 09 04; Masa del elemento 1 kg; Volumen 0.000667 m3
Residuos:
- embalaje: re170203 Plástico. (componente de residuo); rendimiento 0.003 kg; Código LER 17 02 03; Masa del elemento 1 kg; Volumen 0.001667 m3
