# Zunchado de pilar de hormigón armado, con hoja de fibra de carbono Drizoro Wrap "DRIZORO"

- Propiedad del archivo: CYPE Ingenieros S.A.
- Formato: FIEBDC-3/2016
- Programa: Generador de precios de la construcción. CYPE Ingenieros, S.A.
- Fecha: 08/03/2024
- Ámbito geográfico: Región de Murcia
- Divisa: EUR
- Costes indirectos: 3 %
- IVA: 21 %

## E Estructuras

### EH Hormigón armado

#### EHZ Refuerzos con laminados y hojas, de fibra de carbono

**EHZ022** m² Zunchado de pilar de hormigón armado, con hoja de fibra de carbono Drizoro Wrap "DRIZORO".
Zunchado de pilar de hormigón armado, mediante el sistema Drizoro Wrap "DRIZORO", formado por 1 capa de hojas de fibra de carbono unidireccional, "DRIZORO", 200 g/m², de 30 cm de anchura y 0,166 mm de espesor, resistencia a tracción 4200 MPa y elongación última 1,9%, colocadas con Maxepox CS S "DRIZORO", aplicando una capa de entre 1 y 3 mm de espesor sobre el laminado con espátula y otra capa de entre 1 y 3 mm de espesor sobre la superficie de contacto con el soporte, sobre la superficie soporte de hormigón previamente imprimada con Maxprimer C S "DRIZORO", aplicada con brocha.
Criterio de valoración económica: El precio no incluye la preparación del soporte ni el revestimiento.
Incluye: Aplicación de la imprimación. Colocación de las hojas de refuerzo. Limpieza de los restos de obra.
Criterio de medición de proyecto: Superficie medida según documentación gráfica de Proyecto.
Criterio de medición de obra: Se medirá la superficie realmente ejecutada según especificaciones de Proyecto.

| Código | Ud | Descripción | Rendimiento | Precio | Importe |
|---|---|---|---|---|---|
| mt09red040a | kg | Imprimación de dos componentes a base de resina epoxi, Maxprimer C S "DRIZORO", temperatura de aplicación entre 15°C y 35°C, para aplicar con brocha o rodillo sobre elemento estructural a reforzar mediante hojas o laminados de fibra de carbono. (material) | 0.25 | 36.01 | 9.003 |
| mt09red030a | m² | Hoja de fibra de carbono unidireccional, Drizoro Wrap 200 "DRIZORO", 200 g/m², de 30 cm de anchura y 0,166 mm de espesor, resistencia a tracción 4200 MPa, módulo de elasticidad 230.000 N/mm² y elongación última 1,9%, para refuerzo de estructuras. (material) | 1.1 | 60.39 | 66.429 |
| mt09red060a | kg | Adhesivo de dos componentes a base de resina epoxi, Maxepox CS S "DRIZORO", temperatura de aplicación entre 15°C y 35°C, para aplicar con espátula o llana sobre elemento estructural a reforzar mediante laminados de fibra de carbono, según UNE-EN 1504-4. (material) | 0.55 | 36.01 | 19.806 |
| mo042 | h | Oficial 1ª estructurista. (mano de obra) | 0.46 | 23.46 | 10.792 |
| mo089 | h | Ayudante estructurista. (mano de obra) | 0.46 | 22.67 | 10.428 |
| % | % | Costes directos complementarios | 2 % | 116.458 | 2.329 |
|  |  | Costes directos |  |  | 118.787 |

Residuos:
- colocación: mt09red040a; factor de residuo 0.03
- colocación: mt09red060a; factor de residuo 0.03

## Recursos

**mt09red040a** kg Imprimación de dos componentes a base de resina epoxi
Datos técnicos: Coste energético 75.527 MJ; Emisión de CO2 2.872 kg; Código LER 17 09 04; Masa del elemento 1 kg; Volumen 0.000667 m3
Residuos:
- embalaje: re170203 Plástico. (componente de residuo); rendimiento 0.003 kg; Código LER 17 02 03; Masa del elemento 1 kg; Volumen 0.001667 m3

**mt09red060a** kg Adhesivo de dos componentes a base de resina epoxi
Datos técnicos: Coste energético 86.761 MJ; Emisión de CO2 3.294 kg; Código LER 17 09 04; Masa del elemento 1 kg; Volumen 0.000667 m3
Residuos:
- embalaje: re170203 Plástico; rendimiento 0.003 kg
