# Pie de pilar con apoyo fijo

- Propiedad del archivo: CYPE Ingenieros S.A.
- Formato: FIEBDC-3/2016
- Programa: Generador de precios de la construcción. CYPE Ingenieros, S.A.
- Fecha: 03/10/2024
- Ámbito geográfico: Región de Murcia
- Divisa: EUR
- Costes indirectos: 3 %
- IVA: 21 %

## E Estructuras

### EM Madera

#### EMM Elementos auxiliares para estructuras de madera

**EMM031** Ud Pie de pilar con apoyo fijo.
Pie de pilar en U para pilar circular, de acero UNE-EN 10025 S235JR, con protección Z275 frente a la corrosión, de 100 mm de diámetro mm en la zona a conectar con el pilar, perno de 20 mm de diámetro y 200 mm de longitud, embutido en el hormigón fresco y 3 mm de espesor; formando un apoyo fijo de 130 mm de altura para pilar de madera; y fijado al pilar con 60 tornillos autoperforantes para madera, de 3,5 mm de diámetro y 40 mm de longitud, de acero galvanizado con revestimiento de cromo.
Incluye: Colocación y fijación provisional de los elementos de unión. Aplomado y nivelación. Reglajes de las piezas y ajuste definitivo de las uniones entre los diferentes componentes de la estructura.
Criterio de medición de proyecto: Número de unidades previstas, según documentación gráfica de Proyecto.
Criterio de medición de obra: Se medirá el número de unidades realmente ejecutadas según especificaciones de Proyecto.

| Código | Ud | Descripción | Rendimiento | Precio | Importe |
|---|---|---|---|---|---|
| mt07emr012kjnae | Ud | Pie de pilar en U para pilar circular, de acero UNE-EN 10025 S235JR, con protección Z275 frente a la corrosión, de 100 mm de diámetro mm en la zona a conectar con el pilar, perno de 20 mm de diámetro y 200 mm de longitud, para embutir en el hormigón fresco y 3 mm de espesor; para formación de apoyo fijo en pilar de madera, de 130 mm de altura. (material) | 1 | 23.9 | 23.900 |
| mt07emr113ac | Ud | Tornillo autoperforante para madera, de 3,5 mm de diámetro y 40 mm de longitud, de acero galvanizado con revestimiento de cromo. (material) | 60 | 0.05 | 3.000 |
| mo048 | h | Oficial 1ª montador de estructura de madera. (mano de obra) | 0.27 | 23.46 | 6.334 |
| mo095 | h | Ayudante montador de estructura de madera. (mano de obra) | 0.27 | 22.67 | 6.121 |
| % | % | Costes directos complementarios | 2 % | 39.355 | 0.787 |
|  |  | Costes directos |  |  | 40.142 |

Residuos:
- colocación: mt07emr012kjnae; factor de residuo 0.006
- colocación: mt07emr113ac; factor de residuo 0.00505263

## Recursos

**mt07emr012kjnae** Ud Pie de pilar en U para pilar circular
Datos técnicos: Coste energético 15.671 MJ; Emisión de CO2 0.804 kg; Código LER 17 04 05; Masa del elemento 1.2 kg; Volumen 0.000571 m3
Residuos:
- embalaje: re170203 Plástico. (componente de residuo); rendimiento 0.04 kg; Código LER 17 02 03; Masa del elemento 1 kg; Volumen 0.001667 m3

**mt07emr113ac** Ud Tornillo autoperforante para madera
Datos técnicos: Coste energético 0.239 MJ; Emisión de CO2 0.025 kg; Código LER 17 04 05; Masa del elemento 0.0095 kg; Volumen 0.000005 m3
Residuos:
- embalaje: re150101 Envases de papel y cartón. (componente de residuo); rendimiento 0.001 kg; Código LER 15 01 01; Masa del elemento 1 kg; Volumen 0.001333 m3
