# Tratamiento contra las termitas en elemento estructural de madera

- Propiedad del archivo: CYPE Ingenieros S.A.
- Formato: FIEBDC-3/2016
- Programa: Generador de precios de la construcción. CYPE Ingenieros, S.A.
- Fecha: 08/03/2024
- Ámbito geográfico: Región de Murcia
- Divisa: EUR
- Costes indirectos: 3 %
- IVA: 21 %

## E Estructuras

### EM Madera

#### EMU Tratamientos preventivos y curativos

**EMU020** m² Tratamiento contra las termitas en elemento estructural de madera.
Tratamiento preventivo contra las termitas en elemento estructural de madera, mediante la aplicación, con brocha, pincel o pistola, de dos manos, de 0,24 l/m² cada una, de líquido protector. Incluso eliminación previa de los materiales que recubren el elemento a tratar, protección de los elementos del entorno.
Incluye: Protección de los elementos del entorno. Aplicación del tratamiento con brocha.
Criterio de medición de proyecto: Superficie medida según documentación gráfica de Proyecto.
Criterio de medición de obra: Se medirá la superficie realmente ejecutada según especificaciones de Proyecto.

| Código | Ud | Descripción | Rendimiento | Precio | Importe |
|---|---|---|---|---|---|
| mt27tlr040 | l | Líquido protector incoloro para tratamiento antitermitas de elementos de madera, para aplicar con brocha, pincel o pistola, o mediante inyección o inmersión. (material) | 0.48 | 13.18 | 6.326 |
| mo038 | h | Oficial 1ª pintor. (mano de obra) | 0.049 | 22.53 | 1.104 |
| mo076 | h | Ayudante pintor. (mano de obra) | 0.49 | 21.78 | 10.672 |
| % | % | Costes directos complementarios | 2 % | 18.102 | 0.362 |
|  |  | Costes directos |  |  | 18.464 |

Residuos:
- colocación: mt27tlr040; factor de residuo 0.03

## Recursos

**mt27tlr040** l Líquido protector incoloro para tratamiento antitermitas de elementos de madera
Datos técnicos: Coste energético 0.629 MJ; Emisión de CO2 0.033 kg; Código LER 17 09 04; Masa del elemento 0.816 kg; Volumen 0.000544 m3
Residuos:
- embalaje: re150104 Envases metálicos. (componente de residuo); rendimiento 0.064 kg; Código LER 15 01 04; Masa del elemento 1 kg; Volumen 0.001667 m3
