# Tratamiento contra hongos y ataques de insectos xilófagos en elemento estructural de madera

- Propiedad del archivo: CYPE Ingenieros S.A.
- Formato: FIEBDC-3/2016
- Programa: Generador de precios de la construcción. CYPE Ingenieros, S.A.
- Fecha: 08/03/2024
- Ámbito geográfico: Región de Murcia
- Divisa: EUR
- Costes indirectos: 3 %
- IVA: 21 %

## E Estructuras

### EM Madera

#### EMU Tratamientos preventivos y curativos

**EMU030** m² Tratamiento contra hongos y ataques de insectos xilófagos en elemento estructural de madera.
Tratamiento curativo contra hongos de pudrición, el sol, la intemperie y la humedad, en viga de madera, mediante la realización de 3 taladros por metro y línea, con 2 líneas por cara del elemento, practicados al tresbolillo sobre una de sus caras, inyección de líquido protector en cada uno de los taladros efectuados y posterior aplicación, con brocha, pincel o pistola, de dos manos, de 0,14 l/m² cada una, del mismo producto. Incluso eliminación previa de los materiales que recubren el elemento a tratar, protección de los elementos del entorno, desbastado de la madera degradada y montaje del equipo de inyección.
Incluye: Protección de los elementos del entorno. Replanteo de los orificios en el elemento de madera. Realización de taladros. Montaje del equipo de inyección. Inyección del producto antixilófagos. Limpieza de restos. Aplicación del tratamiento con brocha.
Criterio de medición de proyecto: Superficie medida según documentación gráfica de Proyecto.
Criterio de medición de obra: Se medirá la superficie realmente ejecutada según especificaciones de Proyecto.

| Código | Ud | Descripción | Rendimiento | Precio | Importe |
|---|---|---|---|---|---|
| mt27tlr020d | l | Fondo incoloro con base disolvente para la protección de la madera contra hongos de pudrición, para aplicar con brocha, pincel o pistola, o mediante inyección o inmersión. (material) | 0.38 | 15.18 | 5.768 |
| mt27wav040 | Ud | Válvula de retención de plástico, para impedir el retroceso del producto. (material) | 6 | 0.3 | 1.800 |
| mq08etm010 | h | Equipo de inyección de fungicida en elementos de madera, con boquilla de inyección. (maquinaria) | 0.167 | 2.73 | 0.456 |
| mo038 | h | Oficial 1ª pintor. (mano de obra) | 0.368 | 22.53 | 8.291 |
| mo076 | h | Ayudante pintor. (mano de obra) | 0.49 | 21.78 | 10.672 |
| % | % | Costes directos complementarios | 2 % | 26.987 | 0.540 |
|  |  | Costes directos |  |  | 27.527 |

Residuos:
- colocación: mt27tlr020d; factor de residuo 0.03
- colocación: mt27wav040 Válvula de retención de plástico, para impedir el retroceso del producto; factor de residuo 0.0275

## Recursos

**mt27tlr020d** l Fondo incoloro con base disolvente para la protección de la madera contra hongos de pudrición
Datos técnicos: Coste energético 0.629 MJ; Emisión de CO2 0.033 kg; Código LER 17 09 04; Masa del elemento 0.82 kg; Volumen 0.000547 m3
Residuos:
- embalaje: re150104 Envases metálicos. (componente de residuo); rendimiento 0.064 kg; Código LER 15 01 04; Masa del elemento 1 kg; Volumen 0.001667 m3

**mt27wav040** Ud Válvula de retención de plástico, para impedir el retroceso del producto
Datos técnicos: Coste energético 77.135 MJ; Emisión de CO2 3.859 kg; Código LER 17 02 03; Masa del elemento 0.796 kg; Volumen 0.001327 m3
Residuos:
- embalaje: re150101 Envases de papel y cartón. (componente de residuo); rendimiento 0.035 kg; Código LER 15 01 01; Masa del elemento 1 kg; Volumen 0.001333 m3
