# Caja metálica de armadura de espera

- Propiedad del archivo: CYPE Ingenieros S.A.
- Formato: FIEBDC-3/2016
- Programa: Generador de precios de la construcción. CYPE Ingenieros, S.A.
- Fecha: 08/03/2024
- Ámbito geográfico: Región de Murcia
- Divisa: EUR
- Costes indirectos: 3 %
- IVA: 21 %

## E Estructuras

### EW Elementos especiales

#### EWE Dispositivos de anclaje y empalme de armaduras

**EWE010** m Caja metálica de armadura de espera.
Caja metálica para fijar sobre el encofrado, con terminación en gancho horizontal, con armadura simple de espera alojada en su interior, de 10 mm de diámetro, separación entre armaduras 200 mm, longitud del estribo 170 mm, anchura del estribo 60 mm y longitud de anclaje 380 mm, para la realización de encuentros entre dos elementos constructivos de hormigón armado.
Incluye: Fijación de la caja al encofrado. Retirada de la cubierta y desdoblado de las armaduras.
Criterio de medición de proyecto: Longitud medida según documentación gráfica de Proyecto.
Criterio de medición de obra: Se medirá la longitud realmente ejecutada según especificaciones de Proyecto.

| Código | Ud | Descripción | Rendimiento | Precio | Importe |
|---|---|---|---|---|---|
| mt07ewe020qcf | m | Caja metálica para fijar sobre el encofrado, con terminación en gancho horizontal, con armadura simple de espera alojada en su interior, de 10 mm de diámetro, separación entre armaduras 200 mm, longitud del estribo 170 mm, anchura del estribo 60 mm y longitud de anclaje 380 mm. (material) | 1 | 15.48 | 15.480 |
| mo042 | h | Oficial 1ª estructurista. (mano de obra) | 0.123 | 23.46 | 2.886 |
| mo089 | h | Ayudante estructurista. (mano de obra) | 0.123 | 22.67 | 2.788 |
| % | % | Costes directos complementarios | 2 % | 21.154 | 0.423 |
|  |  | Costes directos |  |  | 21.577 |
