# Tabique de placas de yeso laminado

- Propiedad del archivo: CYPE Ingenieros S.A.
- Formato: FIEBDC-3/2016
- Programa: Generador de precios de la construcción. CYPE Ingenieros, S.A.
- Fecha: 08/03/2024
- Ámbito geográfico: Región de Murcia
- Divisa: EUR
- Costes indirectos: 3 %
- IVA: 21 %

## F Fachadas y particiones

### FB Tabiquería de entramado autoportante

#### FBY De placas de yeso laminado

**FBY010** m² Tabique de placas de yeso laminado.
Tabique sencillo (15+48+15)/400 (48) (2 normal), con placas de yeso laminado, de 78 mm de espesor total, con nivel de calidad del acabado estándar (Q2), formado por una estructura simple de perfiles de chapa de acero galvanizado de 48 mm de anchura, a base de montantes (elementos verticales) separados 400 mm entre sí, con disposición normal "N" y canales (elementos horizontales), a la que se atornillan dos placas en total (una placa tipo normal en cada cara, de 15 mm de espesor cada placa). Incluso banda acústica de dilatación autoadhesiva; fijaciones para el anclaje de canales y montantes metálicos; tornillería para la fijación de las placas; cinta de papel con refuerzo metálico y pasta y cinta para el tratamiento de juntas.
Criterio de valoración económica: El precio incluye la resolución de encuentros y puntos singulares, pero no incluye el aislamiento a colocar entre los montantes.
Incluye: Replanteo y trazado en el forjado inferior y en el superior de los tabiques a realizar. Colocación de banda de estanqueidad y canales inferiores, sobre solado terminado o base de asiento. Colocación de banda de estanqueidad y canales superiores, bajo forjados. Colocación y fijación de los montantes sobre los elementos horizontales. Corte de las placas. Fijación de las placas para el cierre de una de las caras del tabique. Fijación de las placas para el cierre de la segunda cara del tabique. Replanteo de las cajas para alojamiento de mecanismos eléctricos y de paso de instalaciones, y posterior perforación de las placas. Tratamiento de juntas.
Criterio de medición de proyecto: Superficie medida según documentación gráfica de Proyecto, sin duplicar esquinas ni encuentros, siguiendo los criterios de medición expuestos en la norma UNE 92305.
Criterio de medición de obra: Se medirá la superficie realmente ejecutada según especificaciones de Proyecto, sin duplicar esquinas ni encuentros, siguiendo los criterios de medición expuestos en la norma UNE 92305.

| Código | Ud | Descripción | Rendimiento | Precio | Importe |
|---|---|---|---|---|---|
| mt12psg041b | m | Banda autoadhesiva desolidarizante de espuma de poliuretano de celdas cerradas, de 3,2 mm de espesor y 50 mm de anchura, resistencia térmica 0,10 m²K/W, conductividad térmica 0,032 W/(mK). (material) | 1.2 | 0.24 | 0.288 |
| mt12psg070c | m | Canal de perfil de acero galvanizado de 48 mm de anchura, según UNE-EN 14195. (material) | 0.7 | 1.31 | 0.917 |
| mt12psg060c | m | Montante de perfil de acero galvanizado de 48 mm de anchura, según UNE-EN 14195. (material) | 2.75 | 1.58 | 4.345 |
| mt12psg010b | m² | Placa de yeso laminado A / UNE-EN 520 - 1200 / longitud / 15 / con los bordes longitudinales afinados. (material) | 2.1 | 4.77 | 10.017 |
| mt12psg081c | Ud | Tornillo autoperforante 3,5x25 mm. (material) | 38 | 0.01 | 0.380 |
| mt12psg220 | Ud | Fijación compuesta por taco y tornillo 5x27. (material) | 1.6 | 0.06 | 0.096 |
| mt12psg035a | kg | Pasta de agarre, según UNE-EN 14496. (material) | 0.1 | 0.43 | 0.043 |
| mt12psg030a | kg | Pasta de juntas, según UNE-EN 13963. (material) | 0.6 | 0.9 | 0.540 |
| mt12psg040a | m | Cinta microperforada de papel, según UNE-EN 13963. (material) | 3.2 | 0.04 | 0.128 |
| mt12psg040b | m | Cinta de papel con refuerzo metálico, según UNE-EN 14353. (material) | 0.3 | 0.42 | 0.126 |
| mo053 | h | Oficial 1ª montador de prefabricados interiores. (mano de obra) | 0.356 | 23.16 | 8.245 |
| mo100 | h | Ayudante montador de prefabricados interiores. (mano de obra) | 0.356 | 21.78 | 7.754 |
| % | % | Costes directos complementarios | 2 % | 32.879 | 0.658 |
|  |  | Costes directos |  |  | 33.537 |

Residuos:
- colocación: mt12psg041b; factor de residuo 0.06
- colocación: mt12psg070c Canal de perfil de acero galvanizado de 48 mm de anchura, según UNE-EN 14195; factor de residuo 0.0187621
- colocación: mt12psg060c Montante de perfil de acero galvanizado de 48 mm de anchura, según UNE-EN 14195; factor de residuo 0.0176845
- colocación: mt12psg010b Placa de yeso laminado A / UNE-EN 520 - 1200 / longitud / 15 / con los bordes longitudinales afinados; factor de residuo 0.018
- colocación: mt12psg081c Tornillo autoperforante 3,5x25 mm; factor de residuo 0.00533333
- colocación: mt12psg035a Pasta de agarre, según UNE-EN 14496; factor de residuo 0.03
- colocación: mt12psg030a Pasta de juntas, según UNE-EN 13963; factor de residuo 0.03
- colocación: mt12psg040a Cinta microperforada de papel, según UNE-EN 13963; factor de residuo 0.0440299
- colocación: mt12psg040b Cinta de papel con refuerzo metálico, según UNE-EN 14353; factor de residuo 0.044

## Recursos

**mt12psg041b** m Banda autoadhesiva desolidarizante de espuma de poliuretano de celdas cerradas
Datos técnicos: Coste energético 1.712 MJ; Emisión de CO2 0.083 kg; Código LER 17 06 04; Masa del elemento 0.0112 kg; Volumen 0.000019 m3
Residuos:
- embalaje: re170203 Plástico. (componente de residuo); rendimiento 0.001 kg; Código LER 17 02 03; Masa del elemento 1 kg; Volumen 0.001667 m3

**mt12psg070c** m Canal de perfil de acero galvanizado de 48 mm de anchura, según UNE-EN 14195
Datos técnicos: Coste energético 77.382 MJ; Emisión de CO2 2.373 kg; Código LER 17 04 05; Masa del elemento 0.58 kg; Volumen 0.000276 m3
Residuos:
- embalaje: re170203 Plástico; rendimiento 0.005 kg

**mt12psg060c** m Montante de perfil de acero galvanizado de 48 mm de anchura, según UNE-EN 14195
Datos técnicos: Coste energético 77.405 MJ; Emisión de CO2 2.374 kg; Código LER 17 04 05; Masa del elemento 0.58 kg; Volumen 0.000276 m3
Residuos:
- embalaje: re170203 Plástico; rendimiento 0.005 kg

**mt12psg010b** m² Placa de yeso laminado A / UNE-EN 520 - 1200 / longitud / 15 / con los bordes longitudinales afinados
Datos técnicos: Coste energético 325.486 MJ; Emisión de CO2 4.847 kg; Código LER 17 08 02; Masa del elemento 12.38 kg; Volumen 0.01238 m3
Residuos:
- embalaje: re170203 Plástico; rendimiento 0.004 kg

**mt12psg081c** Ud Tornillo autoperforante 3,5x25 mm
Datos técnicos: Coste energético 0.015 MJ; Emisión de CO2 0.002 kg; Código LER 17 04 05; Masa del elemento 0.0015 kg
Residuos:
- embalaje: re150101 Envases de papel y cartón. (componente de residuo); rendimiento 0.001 kg; Código LER 15 01 01; Masa del elemento 1 kg; Volumen 0.001333 m3

**mt12psg035a** kg Pasta de agarre, según UNE-EN 14496
Datos técnicos: Coste energético 5.138 MJ; Emisión de CO2 0.246 kg; Código LER 17 08 02; Masa del elemento 1 kg; Volumen 0.001 m3
Residuos:
- embalaje: re170203 Plástico; rendimiento 0.02 kg

**mt12psg030a** kg Pasta de juntas, según UNE-EN 13963
Datos técnicos: Coste energético 12.798 MJ; Emisión de CO2 0.436 kg; Código LER 17 08 02; Masa del elemento 1 kg; Volumen 0.001 m3
Residuos:
- embalaje: re170203 Plástico; rendimiento 0.02 kg

**mt12psg040a** m Cinta microperforada de papel, según UNE-EN 13963
Datos técnicos: Coste energético 0.004 MJ; Emisión de CO2 0.006 kg; Código LER 20 01 01; Masa del elemento 0.0067 kg; Volumen 0.000009 m3

**mt12psg040b** m Cinta de papel con refuerzo metálico, según UNE-EN 14353
Datos técnicos: Coste energético 4.511 MJ; Emisión de CO2 0.348 kg; Código LER 20 01 01; Masa del elemento 0.06 kg; Volumen 0.00008 m3
