# Antepecho de fábrica de bloque de hormigón celular para revestir

- Propiedad del archivo: CYPE Ingenieros S.A.
- Formato: FIEBDC-3/2016
- Programa: Generador de precios de la construcción. CYPE Ingenieros, S.A.
- Fecha: 08/03/2024
- Ámbito geográfico: Región de Murcia
- Divisa: EUR
- Costes indirectos: 3 %
- IVA: 21 %

## F Fachadas y particiones

### FD Defensas

#### FDA Antepechos

**FDA010** m² Antepecho de fábrica de bloque de hormigón celular para revestir.
Antepecho de 15 cm de espesor, de fábrica de bloque de hormigón celular curado en autoclave, 60x25x15 cm, para revestir, recibida con mortero cola, reforzada con acero UNE-EN 10080 B 500 SD, en rozas previamente ejecutadas en los bloques, en arranque de la fábrica sobre forjado y en la última hilada. Incluso elementos de anclaje de acero galvanizado en caliente, para fijación de la fábrica a la estructura.
Incluye: Limpieza y preparación de la superficie de apoyo. Replanteo de la fábrica a realizar. Asiento de la primera hilada sobre capa de mortero. Colocación y aplomado de miras de referencia. Tendido de hilos entre miras. Colocación de plomos fijos en las aristas. Corte de las piezas. Colocación de las piezas por hiladas a nivel. Apertura de rozas. Colocación de las armaduras. Colocación de los anclajes.
Criterio de medición de proyecto: Superficie medida según documentación gráfica de Proyecto, sin duplicar esquinas ni encuentros.
Criterio de medición de obra: Se medirá la superficie realmente ejecutada según especificaciones de Proyecto, sin duplicar esquinas ni encuentros.

| Código | Ud | Descripción | Rendimiento | Precio | Importe |
|---|---|---|---|---|---|
| mt09mif010ea | t | Mortero industrial para albañilería, de cemento, color gris, categoría M-10 (resistencia a compresión 10 N/mm²), suministrado en sacos, según UNE-EN 998-2. (material) | 0.02 | 61.98 | 1.240 |
| mt02bhb010idtc | Ud | Bloque de hormigón celular curado en autoclave, 60x25x15 cm, densidad 500 kg/m³, conductividad térmica 0,13 W/(mK), con un aislamiento a ruido aéreo de 40 dBA, Euroclase A1 de reacción al fuego según UNE-EN 13501-1, para revestir, según UNE-EN 771-4. (material) | 7 | 3.1 | 21.700 |
| mt09mib010b | kg | Mortero cola, compuesto por cemento Portland, áridos seleccionados y aditivos especiales, de aplicación en fábricas de bloque de hormigón celular, suministrado en sacos de 25 kg, tipo T según UNE-EN 998-2. (material) | 0.042 | 3.49 | 0.147 |
| mt07aco010h | kg | Acero en barras corrugadas, UNE-EN 10080 B 500 SD, suministrado en obra en barras sin elaborar, de varios diámetros. (material) | 0.24 | 1.23 | 0.295 |
| mt07aaa040a150 | Ud | Repercusión, por m² de hoja principal de fábrica de bloque de hormigón celular para revestir, de elementos de anclaje de acero galvanizado en caliente, para fijación de la fábrica a la estructura. (material) | 1 | 1.5 | 1.500 |
| mt13blw110a | Ud | Aerosol de 750 cm³ de espuma de poliuretano, de 22,5 kg/m³ de densidad, 140% de expansión, 18 N/cm² de resistencia a tracción y 20 N/cm² de resistencia a flexión, conductividad térmica 0,04 W/(mK), estable de -40°C a 100°C; para aplicar con pistola; según UNE-EN 13165. (material) | 0.001 | 7.2 | 0.007 |
| mo021 | h | Oficial 1ª construcción en trabajos de albañilería. (mano de obra) | 0.504 | 22.53 | 11.355 |
| mo114 | h | Peón ordinario construcción en trabajos de albañilería. (mano de obra) | 0.338 | 21.19 | 7.162 |
| % | % | Costes directos complementarios | 2 % | 43.406 | 0.868 |
|  |  | Costes directos |  |  | 44.274 |

Residuos:
- colocación: mt09mif010ea; factor de residuo 0.0189
- colocación: mt02bhb010idtc; factor de residuo 0.0132
- colocación: mt09mib010b; factor de residuo 0.0063
- colocación: mt07aco010h Acero en barras corrugadas, UNE-EN 10080 B 500 SD, suministrado en obra en barras sin elaborar, de varios diámetros; factor de residuo 0.0075
- colocación: mt13blw110a; factor de residuo 0.024

## Recursos

**mt09mif010ea** t Mortero industrial para albañilería
Datos técnicos: Coste energético 2050.870 MJ; Emisión de CO2 177.583 kg; Código LER 17 01 01; Masa del elemento 1000 kg; Volumen 0.666667 m3
Residuos:
- embalaje: re150101 Envases de papel y cartón. (componente de residuo); rendimiento 8.571 kg; Código LER 15 01 01; Masa del elemento 1 kg; Volumen 0.001333 m3
- embalaje: re170201 Madera. (componente de residuo); rendimiento 0.463 kg; Código LER 17 02 01; Masa del elemento 1 kg; Volumen 0.000909 m3
- embalaje: re170203 Plástico. (componente de residuo); rendimiento 0.241 kg; Código LER 17 02 03; Masa del elemento 1 kg; Volumen 0.001667 m3

**mt02bhb010idtc** Ud Bloque de hormigón celular curado en autoclave
Datos técnicos: Coste energético 40.144 MJ; Emisión de CO2 4.267 kg; Código LER 17 01 01; Masa del elemento 11.25 kg; Volumen 0.0075 m3
Residuos:
- embalaje: re170201 Madera; rendimiento 0.017 kg
- embalaje: re170203 Plástico; rendimiento 0.005 kg

**mt09mib010b** kg Mortero cola, compuesto por cemento Portland
Datos técnicos: Coste energético 2.394 MJ; Emisión de CO2 0.194 kg; Código LER 17 01 01; Masa del elemento 1 kg; Volumen 0.000667 m3
Residuos:
- embalaje: re150101 Envases de papel y cartón; rendimiento 0.014 kg
- embalaje: re170201 Madera; rendimiento 0.001 kg
- embalaje: re170203 Plástico; rendimiento 0.003 kg

**mt07aco010h** kg Acero en barras corrugadas, UNE-EN 10080 B 500 SD, suministrado en obra en barras sin elaborar, de varios diámetros
Datos técnicos: Coste energético 9.830 MJ; Emisión de CO2 0.510 kg; Código LER 17 04 05; Masa del elemento 1 kg; Volumen 0.000476 m3

**mt13blw110a** Ud Aerosol de 750 cm³ de espuma de poliuretano
Datos técnicos: Coste energético 4.178 MJ; Emisión de CO2 0.208 kg; Código LER 17 06 04; Masa del elemento 0.01875 kg; Volumen 0.000031 m3
Residuos:
- embalaje: re150104 Envases metálicos. (componente de residuo); rendimiento 0.15 kg; Código LER 15 01 04; Masa del elemento 1 kg; Volumen 0.001667 m3
