# Barandilla de vidrio, para protección de huecos de fachada. Sistema "COMENZA"

- Propiedad del archivo: CYPE Ingenieros S.A.
- Formato: FIEBDC-3/2016
- Programa: Generador de precios de la construcción. CYPE Ingenieros, S.A.
- Fecha: 08/03/2024
- Ámbito geográfico: Región de Murcia
- Divisa: EUR
- Costes indirectos: 3 %
- IVA: 21 %

## F Fachadas y particiones

### FD Defensas

#### FDY Sistemas de barandillas de vidrio

**FDY015** Ud Barandilla de vidrio, para protección de huecos de fachada. Sistema "COMENZA".
Sistema de barandilla de vidrio GlassFit FB-10 "COMENZA", para protección de huecos de fachada de entre 50 y 150 cm de anchura, sin pasamanos, con perfil de aluminio extruido de aleación 6063 con tratamiento térmico T6, de 50x53 mm de sección, acabado anodizado con el sello QUALICOAT, que garantiza el espesor y la calidad del proceso de lacado, capaz de soportar una fuerza horizontal uniformemente repartida de 1,6 kN/m aplicada en el borde superior del vidrio según CTE DB SE-AE, de altura máxima 110 cm, para vidrio templado laminar de seguridad, compuesto por dos lunas de 6 mm de espesor unidas mediante cuatro láminas incoloras de butiral de polivinilo, de 0,38 mm de espesor cada una. Sistema de montaje en el exterior del hueco de fachada. Incluso anclaje químico con varilla roscada de acero inoxidable para fijación a la superficie soporte.
Incluye: Marcado de los puntos de fijación. Aplomado y nivelación. Fijación de los anclajes. Montaje de elementos complementarios.
Criterio de medición de proyecto: Número de unidades previstas, según documentación gráfica de Proyecto.
Criterio de medición de obra: Se medirá el número de unidades realmente ejecutadas según especificaciones de Proyecto.

| Código | Ud | Descripción | Rendimiento | Precio | Importe |
|---|---|---|---|---|---|
| mt25dfc200b | Ud | Sistema de barandilla de vidrio GlassFit FB-10 "COMENZA", para protección de huecos de fachada de entre 50 y 150 cm de anchura, sin pasamanos, con perfil de aluminio extruido de aleación 6063 con tratamiento térmico T6, de 50x53 mm de sección, acabado anodizado con el sello QUALICOAT, que garantiza el espesor y la calidad del proceso de lacado, capaz de soportar una fuerza horizontal uniformemente repartida de 1,6 kN/m aplicada en el borde superior del vidrio según CTE DB SE-AE. Incluso accesorios, piezas y tornillos homologados. (material) | 1 | 194.31 | 194.310 |
| mt26aaq011d | Ud | Anclaje químico con varilla roscada de acero inoxidable, de 8 mm de diámetro, tuerca y arandela. (material) | 10 | 0.54 | 5.400 |
| mt21ves015d | m² | Vidrio templado laminar de seguridad, compuesto por dos lunas de 6 mm de espesor, unidas mediante cuatro láminas incoloras de butiral de polivinilo, de 0,38 mm de espesor cada una. Según UNE-EN ISO 12543-2, UNE-EN 14449 y UNE-EN 12150-1 (material) | 1.194 | 135 | 161.190 |
| mo011 | h | Oficial 1ª montador. (mano de obra) | 1.282 | 23.16 | 29.691 |
| mo080 | h | Ayudante montador. (mano de obra) | 1.282 | 21.78 | 27.922 |
| % | % | Costes directos complementarios | 2 % | 418.513 | 8.370 |
|  |  | Costes directos |  |  | 426.883 |

Residuos:
- colocación: mt26aaq011d Anclaje químico con varilla roscada de acero inoxidable, de 8 mm de diámetro, tuerca y arandela; factor de residuo 0.005
- colocación: mt21ves015d; factor de residuo 0.0055

## Recursos

**mt26aaq011d** Ud Anclaje químico con varilla roscada de acero inoxidable, de 8 mm de diámetro, tuerca y arandela
Datos técnicos: Coste energético 8.308 MJ; Emisión de CO2 0.722 kg; Código LER 17 09 04; Masa del elemento 0.13 kg; Volumen 0.000087 m3
Residuos:
- embalaje: re150101 Envases de papel y cartón. (componente de residuo); rendimiento 0.001 kg; Código LER 15 01 01; Masa del elemento 1 kg; Volumen 0.001333 m3
- embalaje: re170203 Plástico. (componente de residuo); rendimiento 0.001 kg; Código LER 17 02 03; Masa del elemento 1 kg; Volumen 0.001667 m3

**mt21ves015d** m² Vidrio templado laminar de seguridad
Datos técnicos: Coste energético 449.646 MJ; Emisión de CO2 33.637 kg; Código LER 17 02 02; Masa del elemento 30 kg; Volumen 0.03 m3
Residuos:
- embalaje: re170604 Materiales de aislamiento distintos de los especificados en los códigos 17 06 01 y 17 06 03. (componente de residuo); rendimiento 0.016 kg; Código LER 17 06 04; Masa del elemento 1 kg; Volumen 0.001667 m3
