# Fachada de placas de policarbonato celular "ACH"

- Propiedad del archivo: CYPE Ingenieros S.A.
- Formato: FIEBDC-3/2016
- Programa: Generador de precios de la construcción. CYPE Ingenieros, S.A.
- Fecha: 08/03/2024
- Ámbito geográfico: Región de Murcia
- Divisa: EUR
- Costes indirectos: 3 %
- IVA: 21 %

## F Fachadas y particiones

### FL Fachadas ligeras

#### FLO De placas de policarbonato

**FLO025** m² Fachada de placas de policarbonato celular "ACH".
Fachada de placas translúcidas planas de policarbonato celular, ACH 40/333 "ACH", de 30 mm de espesor y 333 mm de anchura, fijadas mecánicamente a una estructura portante o auxiliar. Incluso accesorios de fijación de las placas.
Criterio de valoración económica: El precio no incluye la estructura soporte ni la resolución de puntos singulares.
Incluye: Replanteo. Corte, preparación y colocación de las placas. Fijación mecánica de las placas.
Criterio de medición de proyecto: Superficie medida según documentación gráfica de Proyecto, sin duplicar esquinas ni encuentros, deduciendo los huecos de superficie mayor de 3 m².
Criterio de medición de obra: Se medirá la superficie realmente ejecutada según especificaciones de Proyecto, sin duplicar esquinas ni encuentros, deduciendo los huecos de superficie mayor de 3 m².

| Código | Ud | Descripción | Rendimiento | Precio | Importe |
|---|---|---|---|---|---|
| mt13lpa040c | m² | Placa translúcida plana de policarbonato celular, ACH 40/333 "ACH", de 30 mm de espesor y 333 mm de anchura, conductividad térmica 1,3 W/(mK), Euroclase B-s1, d0 de reacción al fuego, según UNE-EN 13501-1, proporcionando un aislamiento acústico de 21 dB y con tratamiento a los rayos UV en su cara exterior. (material) | 1 | 54.18 | 54.180 |
| mt13lpa110c | Ud | Kit de accesorios de fijación "ACH", para placas de policarbonato celular, en fachadas. (material) | 0.2 | 30 | 6.000 |
| mo051 | h | Oficial 1ª montador de cerramientos industriales. (mano de obra) | 0.113 | 23.16 | 2.617 |
| mo098 | h | Ayudante montador de cerramientos industriales. (mano de obra) | 0.113 | 21.78 | 2.461 |
| % | % | Costes directos complementarios | 2 % | 65.258 | 1.305 |
|  |  | Costes directos |  |  | 66.563 |
