# Sistema ETICS "WEBER" de aislamiento térmico por el exterior de fachadas. Revestimiento con piezas de gres porcelánico. Colocación en capa fina

- Propiedad del archivo: CYPE Ingenieros S.A.
- Formato: FIEBDC-3/2016
- Programa: Generador de precios de la construcción. CYPE Ingenieros, S.A.
- Fecha: 08/03/2024
- Ámbito geográfico: Región de Murcia
- Divisa: EUR
- Costes indirectos: 3 %
- IVA: 21 %

## F Fachadas y particiones

### FS Fachadas ETICS

#### FSC Revestimiento cerámico

**FSC110** m² Sistema ETICS "WEBER" de aislamiento térmico por el exterior de fachadas. Revestimiento con piezas de gres porcelánico. Colocación en capa fina.
Aislamiento térmico por el exterior de fachadas, con el sistema Webertherm Ceramic Optima Aislone "WEBER", compuesto por: dos capas del mismo espesor de mortero de cal, aislante térmico y acústico Webertherm Aislone "WEBER", de color amarillo, aplicado manualmente, de 60 mm de espesor total; capa de regularización de mortero polimérico de altas prestaciones reforzado con fibras, Webertherm BaseGel, "WEBER", color gris, armado con malla de fibra de vidrio antiálcalis, Webertherm Malla 320 "WEBER", de 6x6 mm de luz de malla, 330 g/m² de masa superficial y 0,9 mm de espesor; fijación mecánica de la malla de fibra de vidrio al soporte con espiga roscada de polipropileno con tornillo metálico, Webertherm SRD-5 "WEBER". Revestimiento con piezas de gres porcelánico esmaltado, acabado pulido, de 200x200x10 mm, gama media, capacidad de absorción de agua E<0,5%, grupo BIa, según UNE-EN 14411. COLOCACIÓN: en capa fina y mediante doble encolado con adhesivo cementoso mejorado de ligantes mixtos, C2 FTE S1, según UNE-EN 12004, de fraguado rápido, deformable, con deslizamiento reducido y tiempo abierto ampliado Webercol Flex² Multirapid "WEBER", color gris. REJUNTADO: con mortero de juntas cementoso mejorado, tipo CG2 W A, según UNE-EN 13888, con absorción de agua reducida y resistencia elevada a la abrasión, Webercolor Premium "WEBER", color Blanco, en juntas de 3 mm de espesor. Incluso crucetas de PVC, perfiles de arranque "WEBER", de aluminio, perfiles de esquina "WEBER", de PVC con malla y masilla elástica monocomponente Weberflex P100 "WEBER", para sellado de juntas.
Criterio de valoración económica: El precio incluye la ejecución de remates en los encuentros con paramentos y revestimientos u otros elementos recibidos en su superficie.
Incluye: Preparación de la superficie soporte. Colocación del perfil de arranque. Aplicación del mortero termoaislante. Colocación del resto de perfiles. Resolución de los puntos singulares. Aplicación del mortero base y colocación de la malla de fibra de vidrio en la capa de regularización. Colocación de las fijaciones sobre la malla de fibra de vidrio. Replanteo de los niveles, de la disposición de piezas y de las juntas. Corte y cajeado de las piezas. Preparación y aplicación del material de colocación. Formación de juntas de movimiento. Colocación de las piezas. Rejuntado. Sellado de juntas. Eliminación y limpieza del material sobrante. Limpieza final de la fachada.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt28maw200c | m | Perfil de arranque "WEBER", de aluminio, de 60 mm de anchura y 0,88 mm de espesor, con goterón, para nivelación y soporte de los paneles aislantes de los sistemas de aislamiento térmico por el exterior sobre la línea de zócalo; incluso kit de fijación para perfil. (material) | 0.17 | 4.77 | 0.811 |
| mt28maw010e | kg | Mortero de cal, aislante térmico y acústico Webertherm Aislone "WEBER", de color amarillo, compuesto por conglomerantes hidráulicos, cargas minerales, aligerantes, fibras de vidrio de alta dispersión y aditivos especiales, impermeable y transpirable, para aplicar con llana, CSI W1 T1, según UNE-EN 998-1, absorción de agua por capilaridad menor de 0,4 kg/m² min½ según UNE-EN 1015-18, conductividad térmica 0,042 W/(mK). (material) | 9.6 | 4.34 | 41.664 |
| mt28mpc020a | kg | Mortero polimérico de altas prestaciones reforzado con fibras, Webertherm BaseGel, "WEBER", color gris, compuesto de cemento gris, cargas minerales, resinas hidrófugas redispersables, fibras y aditivos especiales, para aplicar con llana, para adherir los paneles aislantes y como capa base, tipo GP CSIII W2, según UNE-EN 998-1. (material) | 7.5 | 0.76 | 5.700 |
| mt28maw230a | m | Perfil de esquina Webertherm "WEBER", de PVC, con malla incorporada de fibra de vidrio de 9 y 10 cm de anchura a cada lado del perfil, para refuerzo de cantos. (material) | 0.3 | 1.35 | 0.405 |
| mt28maw240b | m | Perfil de cierre lateral Webertherm "WEBER", de aluminio, de 60 mm de anchura. (material) | 0.3 | 8.74 | 2.622 |
| mt16pew080a | Ud | Espiga roscada de polipropileno con clavo metálico, Webertherm Espiga SRD-5 "WEBER", de 115 mm de longitud, para fijación de paneles aislantes. (material) | 2 | 0.66 | 1.320 |
| mt28maw050l | m² | Malla de fibra de vidrio antiálcalis, Webertherm Malla 320 "WEBER", de 6x6 mm de luz de malla, 330 g/m² de masa superficial, 0,9 mm de espesor y de 0,1x25 m, para armar morteros. (material) | 1.1 | 4.4 | 4.840 |
| mt09mcw010p | kg | Adhesivo cementoso mejorado de ligantes mixtos, C2 FTE S1, según UNE-EN 12004, de fraguado rápido, deformable, con deslizamiento reducido y tiempo abierto ampliado Webercol Flex² Multirapid "WEBER", color gris, a base de cementos especiales, resinas sintéticas, áridos seleccionados y aditivos, con resistencia a la inmersión en agua. (material) | 5.5 | 1.31 | 7.205 |
| mt19abp100ecba | m² | Piezas de gres porcelánico esmaltado, acabado pulido, de 200x200x10 mm, gama media, capacidad de absorción de agua E<0,5%, grupo BIa, según UNE-EN 14411. (material) | 1.05 | 16.54 | 17.367 |
| mt09mcw050ia | kg | Mortero de juntas cementoso mejorado, tipo CG2 W A, según UNE-EN 13888, con absorción de agua reducida y resistencia elevada a la abrasión, Webercolor Premium "WEBER", color Blanco, compuesto de cementos especiales, resina, áridos silíceos, aditivos hidrofugantes y aditivos orgánicos e inorgánicos específicos, con muy bajo contenido de sustancias orgánicas volátiles (VOC), con tecnología Protect³ y Pure Clean, bactericida, antimoho y antiverdín, repelente del agua y la suciedad, de fraguado y endurecimiento rápido, con efecto preventivo de las eflorescencias, con alta resistencia a los agentes químicos, flexible e impermeable al agua, para rejuntado de todo tipo de piezas cerámicas, piedras naturales y terrazo, para juntas de hasta 15 mm. (material) | 0.45 | 2.26 | 1.017 |
| mt18acc100a | Ud | Kit de crucetas de PVC para garantizar un espesor de las juntas entre piezas de entre 1 y 20 mm, en revestimientos y pavimentos cerámicos. (material) | 0.35 | 2.4 | 0.840 |
| mt15sjw010a | Ud | Cartucho de 300 cm³ de masilla elástica monocomponente a base de poliuretano, Weberflex P100 "WEBER", de color blanco, con dureza Shore A aproximada de 45, según UNE-EN ISO 868 y elongación a rotura >= 600%, según UNE-EN ISO 8339. (material) | 0.11 | 5.38 | 0.592 |
| mo039 | h | Oficial 1ª revocador. (mano de obra) | 0.652 | 22.53 | 14.690 |
| mo079 | h | Ayudante revocador. (mano de obra) | 0.652 | 21.78 | 14.201 |
| % | % | Costes directos complementarios | 2 % | 113.274 | 2.265 |
|  |  | Costes directos |  |  | 115.539 |

Residuos:
- colocación: mt28maw200c; factor de residuo 0.048
- colocación: mt28maw010e; factor de residuo 0.0066
- colocación: mt28mpc020a; factor de residuo 0.015451
- colocación: mt28maw230a; factor de residuo 0.048
- colocación: mt28maw050l; factor de residuo 0.055
- colocación: mt09mcw010p; factor de residuo 0.06731
- colocación: mt19abp100ecba; factor de residuo 0.03493
- colocación: mt09mcw050ia; factor de residuo 0.07
- colocación: mt15sjw010a; factor de residuo 0.06

## Recursos

**mt28maw200c** m Perfil de arranque "WEBER"
Datos técnicos: Coste energético 45.264 MJ; Emisión de CO2 3.320 kg; Código LER 17 04 02; Masa del elemento 0.4 kg; Volumen 0.000267 m3
Residuos:
- embalaje: re170203 Plástico. (componente de residuo); rendimiento 0.005 kg; Código LER 17 02 03; Masa del elemento 1 kg; Volumen 0.001667 m3

**mt28maw010e** kg Mortero de cal, aislante térmico y acústico Webertherm Aislone "WEBER"
Datos técnicos: Coste energético 4.268 MJ; Emisión de CO2 0.262 kg; Código LER 17 01 01; Masa del elemento 1 kg; Volumen 0.000667 m3
Residuos:
- embalaje: re150101 Envases de papel y cartón. (componente de residuo); rendimiento 0.014 kg; Código LER 15 01 01; Masa del elemento 1 kg; Volumen 0.001333 m3

**mt28mpc020a** kg Mortero polimérico de altas prestaciones reforzado con fibras
Datos técnicos: Coste energético 3.340 MJ; Emisión de CO2 0.250 kg; Código LER 17 01 01; Masa del elemento 1 kg; Volumen 0.000667 m3

**mt28maw230a** m Perfil de esquina Webertherm "WEBER"
Datos técnicos: Coste energético 11.900 MJ; Emisión de CO2 0.855 kg; Código LER 17 02 03; Masa del elemento 0.2 kg; Volumen 0.000333 m3
Residuos:
- embalaje: re170203 Plástico; rendimiento 0.005 kg

**mt16pew080a** Ud Espiga roscada de polipropileno con clavo metálico
Datos técnicos: Coste energético 0.420 MJ; Emisión de CO2 0.077 kg
Residuos:
- embalaje: re150101 Envases de papel y cartón; rendimiento 0.072 kg

**mt28maw050l** m² Malla de fibra de vidrio antiálcalis
Datos técnicos: Coste energético 25.382 MJ; Emisión de CO2 1.247 kg; Código LER 17 02 03; Masa del elemento 0.33 kg; Volumen 0.00055 m3
Residuos:
- embalaje: re170203 Plástico; rendimiento 0.024 kg

**mt09mcw010p** kg Adhesivo cementoso mejorado de ligantes mixtos
Datos técnicos: Coste energético 3.871 MJ; Emisión de CO2 0.344 kg; Código LER 17 09 04; Masa del elemento 1 kg; Volumen 0.000667 m3
Residuos:
- embalaje: re170203 Plástico; rendimiento 0.003 kg

**mt19abp100ecba** m² Piezas de gres porcelánico esmaltado
Datos técnicos: Coste energético 269.190 MJ; Emisión de CO2 13.222 kg; Código LER 17 01 03; Masa del elemento 23 kg; Volumen 0.0184 m3
Residuos:
- embalaje: re150101 Envases de papel y cartón; rendimiento 0.184 kg
- embalaje: re170201 Madera. (componente de residuo); rendimiento 0.024 kg; Código LER 17 02 01; Masa del elemento 1 kg; Volumen 0.000909 m3

**mt09mcw050ia** kg Mortero de juntas cementoso mejorado
Datos técnicos: Coste energético 7.725 MJ; Emisión de CO2 0.576 kg; Código LER 17 09 04; Masa del elemento 1 kg; Volumen 0.000667 m3
Residuos:
- embalaje: re150101 Envases de papel y cartón; rendimiento 0.02 kg
- embalaje: re170201 Madera; rendimiento 0.005 kg
- embalaje: re170203 Plástico; rendimiento 0.008 kg

**mt15sjw010a** Ud Cartucho de 300 cm³ de masilla elástica monocomponente a base de poliuretano
Datos técnicos: Coste energético 65.918 MJ; Emisión de CO2 3.211 kg; Código LER 17 09 04; Masa del elemento 0.39 kg; Volumen 0.00026 m3
Residuos:
- embalaje: re170203 Plástico; rendimiento 0.1 kg
