# Partición interior de placas de silicato cálcico. Sistema "PROMAT"

- Propiedad del archivo: CYPE Ingenieros S.A.
- Formato: FIEBDC-3/2016
- Programa: Generador de precios de la construcción. CYPE Ingenieros, S.A.
- Fecha: 03/10/2024
- Ámbito geográfico: Región de Murcia
- Divisa: EUR
- Costes indirectos: 3 %
- IVA: 21 %

## F Fachadas y particiones

### FT Sistemas de tabiquería

#### FTI De placas de silicato cálcico

**FTI010** m² Partición interior de placas de silicato cálcico. Sistema "PROMAT".
Partición interior de placas de silicato cálcico, con resistencia al fuego EI 180, según UNE-EN 1364-1, de 60 mm de espesor total. Sistema Cerramiento Monolítico Promatect-100 "PROMAT", formado por una estructura metálica de acero galvanizado, a base de perfiles en L, sólidamente fijados al suelo y al techo, a la que se atornillan cuatro placas en total (dos placas tipo cortafuego en cada cara, de 15 mm de espesor). Incluso fijaciones para el anclaje de los perfiles metálicos; tornillería y grapas para la fijación de las placas y pasta para el tratamiento de juntas.
Criterio de valoración económica: El precio incluye la resolución de encuentros y puntos singulares.
Incluye: Replanteo y trazado en el forjado inferior y en el superior de los perfiles. Colocación y fijación de los perfiles. Corte de las placas. Fijación de las placas. Tratamiento de juntas.
Criterio de medición de proyecto: Superficie medida según documentación gráfica de Proyecto, sin duplicar esquinas ni encuentros.
Criterio de medición de obra: Se medirá la superficie realmente ejecutada según especificaciones de Proyecto, sin duplicar esquinas ni encuentros.

| Código | Ud | Descripción | Rendimiento | Precio | Importe |
|---|---|---|---|---|---|
| mt12psg160f | m | Perfil en L, de acero galvanizado, de 50 mm. (material) | 0.8 | 1.44 | 1.152 |
| mt26aaa023a | Ud | Anclaje mecánico con taco de expansión de acero galvanizado, tuerca y arandela. (material) | 2 | 1.47 | 2.940 |
| mt12plo010jh | m² | Placa de silicato cálcico Promatect-100 "PROMAT", de 1200x2500 mm y 15 mm de espesor, con los bordes cuadrados; Euroclase A1 de reacción al fuego, según UNE-EN 13501-1. (material) | 4.2 | 21.82 | 91.644 |
| mt12psg081c | Ud | Tornillo autoperforante 3,5x25 mm. (material) | 17 | 0.01 | 0.170 |
| mt12psg081d | Ud | Tornillo autoperforante 3,5x35 mm. (material) | 40 | 0.01 | 0.400 |
| mt12psg115b | Ud | Grapa para fijación de placas. (material) | 15 | 0.21 | 3.150 |
| mt12ppo010d | kg | Pasta de juntas "PROMAT". (material) | 0.5 | 1.73 | 0.865 |
| mo053 | h | Oficial 1ª montador de prefabricados interiores. (mano de obra) | 0.751 | 23.16 | 17.393 |
| mo100 | h | Ayudante montador de prefabricados interiores. (mano de obra) | 0.751 | 21.78 | 16.357 |
| % | % | Costes directos complementarios | 2 % | 134.071 | 2.681 |
|  |  | Costes directos |  |  | 136.752 |

Residuos:
- colocación: mt12psg160f Perfil en L, de acero galvanizado, de 50 mm; factor de residuo 0.0182617
- colocación: mt12plo010jh; factor de residuo 0.0286847
- colocación: mt12psg081c Tornillo autoperforante 3,5x25 mm; factor de residuo 0.00533333
- colocación: mt12psg081d Tornillo autoperforante 3,5x35 mm; factor de residuo 0.00526316
- colocación: mt12ppo010d Pasta de juntas "PROMAT"; factor de residuo 0.0075

## Recursos

**mt12psg160f** m Perfil en L, de acero galvanizado, de 50 mm
Datos técnicos: Coste energético 80.044 MJ; Emisión de CO2 2.455 kg; Código LER 17 04 05; Masa del elemento 0.6 kg; Volumen 0.000286 m3
Residuos:
- embalaje: re170203 Plástico. (componente de residuo); rendimiento 0.005 kg; Código LER 17 02 03; Masa del elemento 1 kg; Volumen 0.001667 m3

**mt26aaa023a** Ud Anclaje mecánico con taco de expansión de acero galvanizado, tuerca y arandela
Datos técnicos: Coste energético 0.725 MJ; Emisión de CO2 0.071 kg; Código LER 17 04 05; Masa del elemento 0.025 kg; Volumen 0.000012 m3
Residuos:
- embalaje: re150101 Envases de papel y cartón. (componente de residuo); rendimiento 0.002 kg; Código LER 15 01 01; Masa del elemento 1 kg; Volumen 0.001333 m3
- embalaje: re170203 Plástico; rendimiento 0.001 kg

**mt12plo010jh** m² Placa de silicato cálcico Promatect-100 "PROMAT"
Datos técnicos: Coste energético 127.716 MJ; Emisión de CO2 5.514 kg; Código LER 17 09 04; Masa del elemento 13.1 kg; Volumen 0.008733 m3
Residuos:
- embalaje: re170203 Plástico; rendimiento 0.03 kg

**mt12psg081c** Ud Tornillo autoperforante 3,5x25 mm
Datos técnicos: Coste energético 0.015 MJ; Emisión de CO2 0.002 kg; Código LER 17 04 05; Masa del elemento 0.0015 kg
Residuos:
- embalaje: re150101 Envases de papel y cartón; rendimiento 0.001 kg

**mt12psg081d** Ud Tornillo autoperforante 3,5x35 mm
Datos técnicos: Coste energético 0.019 MJ; Emisión de CO2 0.002 kg; Código LER 17 04 05; Masa del elemento 0.0019 kg
Residuos:
- embalaje: re150101 Envases de papel y cartón; rendimiento 0.001 kg

**mt12ppo010d** kg Pasta de juntas "PROMAT"
Datos técnicos: Coste energético 13.573 MJ; Emisión de CO2 0.475 kg; Código LER 17 08 02; Masa del elemento 1 kg; Volumen 0.001 m3
Residuos:
- embalaje: re170203 Plástico; rendimiento 0.028 kg
