# Limpieza mecánica de fachadas con proyección controlada en seco de abrasivo

- Propiedad del archivo: CYPE Ingenieros S.A.
- Formato: FIEBDC-3/2016
- Programa: Generador de precios de la construcción. CYPE Ingenieros, S.A.
- Fecha: 03/10/2024
- Ámbito geográfico: Región de Murcia
- Divisa: EUR
- Costes indirectos: 3 %
- IVA: 21 %

## F Fachadas y particiones

### FZ Limpieza y tratamientos superficiales

#### FZB Limpieza mecánica

**FZB010** m² Limpieza mecánica de fachadas con proyección controlada en seco de abrasivo.
Limpieza mecánica de fachada de mampostería en estado de conservación regular, mediante proyección en seco de chorro de abrasivo (piedra pómez) a baja presión, controlada mediante boquillas recambiables y regulables, modificando la presión, la distancia de aplicación y el diámetro de las boquillas, en función de la naturaleza y las condiciones de la superficie a limpiar. Incluso pruebas previas necesarias para ajustar los parámetros de la limpieza y evitar daños en los materiales, transporte, montaje y desmontaje de equipo; inspección general de la fachada y eliminación de aquellos elementos que pudieran desprenderse; acopio, retirada y carga de la arena proyectada y restos generados sobre camión o contenedor; considerando un grado de complejidad bajo.
Incluye: Montaje y preparación del equipo. Realización de pruebas para ajuste de los parámetros de limpieza. Aplicación mecánica del chorro de abrasivo. Desmontaje del equipo. Limpieza de la superficie soporte. Retirada y acopio del material proyectado y los restos generados. Carga del material proyectado y los restos generados sobre camión o contenedor.
Criterio de medición de proyecto: Superficie medida según documentación gráfica de Proyecto.
Criterio de medición de obra: Se medirá la superficie realmente ejecutada según especificaciones de Proyecto.

| Código | Ud | Descripción | Rendimiento | Precio | Importe |
|---|---|---|---|---|---|
| mt08lim010e | kg | Abrasivo para limpieza mediante chorro a presión, formado por partículas de piedra pómez. (material) | 7.44 | 0.93 | 6.919 |
| mq08lch010 | h | Equipo de chorro de arena a presión. (maquinaria) | 0.49 | 3.2 | 1.568 |
| mo020 | h | Oficial 1ª construcción. (mano de obra) | 0.494 | 22.53 | 11.130 |
| mo112 | h | Peón especializado construcción. (mano de obra) | 0.494 | 21.72 | 10.730 |
| % | % | Costes directos complementarios | 2 % | 30.347 | 0.607 |
|  |  | Costes directos |  |  | 30.954 |

Residuos:
- colocación: mt08lim010e Abrasivo para limpieza mediante chorro a presión, formado por partículas de piedra pómez; factor de residuo 0.04422

## Recursos

**mt08lim010e** kg Abrasivo para limpieza mediante chorro a presión, formado por partículas de piedra pómez
Datos técnicos: Coste energético 0.245 MJ; Emisión de CO2 0.012 kg; Código LER 17 09 04; Masa del elemento 1 kg; Volumen 0.000667 m3
Residuos:
- embalaje: re170203 Plástico. (componente de residuo); rendimiento 0.003 kg; Código LER 17 02 03; Masa del elemento 1 kg; Volumen 0.001667 m3
