# Anclaje mecánico en muro de fábrica

- Propiedad del archivo: CYPE Ingenieros S.A.
- Formato: FIEBDC-3/2016
- Programa: Generador de precios de la construcción. CYPE Ingenieros, S.A.
- Fecha: 03/10/2024
- Ámbito geográfico: Región de Murcia
- Divisa: EUR
- Costes indirectos: 3 %
- IVA: 21 %

## H Remates y ayudas

### HA Anclajes

#### HAF Sobre fábrica

**HAF010** Ud Anclaje mecánico en muro de fábrica.
Anclaje mecánico con taco de nylon y tornillo de acero galvanizado, de cabeza avellanada, para fijación de elemento no estructural a muro de fábrica.
Incluye: Replanteo de la posición del anclaje. Ejecución de la perforación. Limpieza del polvo resultante. Colocación del tornillo y atornillado del mismo. Limpieza de los restos sobrantes.
Criterio de medición de proyecto: Número de unidades previstas, según documentación gráfica de Proyecto.
Criterio de medición de obra: Se medirá el número de unidades realmente ejecutadas según especificaciones de Proyecto.

| Código | Ud | Descripción | Rendimiento | Precio | Importe |
|---|---|---|---|---|---|
| mt26aaa033a | Ud | Anclaje mecánico con taco de nylon y tornillo de acero galvanizado, de cabeza avellanada. (material) | 1 | 0.29 | 0.290 |
| mo113 | h | Peón ordinario construcción. (mano de obra) | 0.029 | 21.19 | 0.615 |
| % | % | Costes directos complementarios | 2 % | 0.905 | 0.018 |
|  |  | Costes directos |  |  | 0.923 |

Residuos:
- colocación: mt26aaa033a Anclaje mecánico con taco de nylon y tornillo de acero galvanizado, de cabeza avellanada; factor de residuo 0.00430435

## Recursos

**mt26aaa033a** Ud Anclaje mecánico con taco de nylon y tornillo de acero galvanizado, de cabeza avellanada
Datos técnicos: Coste energético 1.599 MJ; Emisión de CO2 0.133 kg; Código LER 17 04 05; Masa del elemento 0.046 kg; Volumen 0.000022 m3
Residuos:
- embalaje: re150101 Envases de papel y cartón. (componente de residuo); rendimiento 0.001 kg; Código LER 15 01 01; Masa del elemento 1 kg; Volumen 0.001333 m3
