# Perforación en falso techo de placas, para el paso de instalaciones

- Propiedad del archivo: CYPE Ingenieros S.A.
- Formato: FIEBDC-3/2016
- Programa: Generador de precios de la construcción. CYPE Ingenieros, S.A.
- Fecha: 08/03/2024
- Ámbito geográfico: Región de Murcia
- Divisa: EUR
- Costes indirectos: 3 %
- IVA: 21 %

## H Remates y ayudas

### HP Cortes y perforaciones

#### HPF En falsos techos

**HPF010** Ud Perforación en falso techo de placas, para el paso de instalaciones.
Perforación en falso techo de placas, para el paso de conductos o instalación de elementos varios.
Incluye: Replanteo de las zonas a perforar. Ejecución de la perforación. Retirada y acopio de los restos generados. Limpieza de los restos de obra. Carga manual de los restos generados sobre camión o contenedor.
Criterio de medición de proyecto: Número de unidades previstas, según documentación gráfica de Proyecto.
Criterio de medición de obra: Se medirá el número de unidades realmente ejecutadas según especificaciones de Proyecto.

| Código | Ud | Descripción | Rendimiento | Precio | Importe |
|---|---|---|---|---|---|
| mo113 | h | Peón ordinario construcción. (mano de obra) | 0.233 | 21.19 | 4.937 |
| % | % | Costes directos complementarios | 2 % | 4.937 | 0.099 |
|  |  | Costes directos |  |  | 5.036 |
