# Remate decorativo, de chapa perforada de acero galvanizado

- Propiedad del archivo: CYPE Ingenieros S.A.
- Formato: FIEBDC-3/2016
- Programa: Generador de precios de la construcción. CYPE Ingenieros, S.A.
- Fecha: 08/03/2024
- Ámbito geográfico: Región de Murcia
- Divisa: EUR
- Costes indirectos: 3 %
- IVA: 21 %

## H Remates y ayudas

### HR Remates de fachada

#### HRA De acero galvanizado

**HRA200** m² Remate decorativo, de chapa perforada de acero galvanizado.
Remate decorativo, de chapa perforada de acero galvanizado, con perforaciones redondas al tresbolillo 60°, R8 T10, de 8 mm de diámetro y 10 mm de distancia entre centros de dos perforaciones contiguas, de 2 mm de espesor y con un 58% de la superficie perforada; fijación a estructura metálica mediante soldadura en todo su perímetro.
Incluye: Replanteo de las piezas. Corte de las piezas. Colocación, aplomado, nivelación y alineación. Resolución de encuentros y de puntos singulares.
Criterio de medición de proyecto: Superficie medida según documentación gráfica de Proyecto.
Criterio de medición de obra: Se medirá la superficie realmente ejecutada según especificaciones de Proyecto.

| Código | Ud | Descripción | Rendimiento | Precio | Importe |
|---|---|---|---|---|---|
| mt26aha020fc | m² | Chapa perforada de acero galvanizado, con perforaciones redondas al tresbolillo 60°, R8 T10, de 8 mm de diámetro y 10 mm de distancia entre centros de dos perforaciones contiguas, de 2 mm de espesor y con un 58% de la superficie perforada. (material) | 1 | 42.05 | 42.050 |
| mq08sol020 | h | Equipo y elementos auxiliares para soldadura eléctrica. (maquinaria) | 1.159 | 3.42 | 3.964 |
| mo018 | h | Oficial 1ª cerrajero. (mano de obra) | 0.116 | 22.82 | 2.647 |
| mo059 | h | Ayudante cerrajero. (mano de obra) | 0.116 | 21.84 | 2.533 |
| % | % | Costes directos complementarios | 2 % | 51.194 | 1.024 |
|  |  | Costes directos |  |  | 52.218 |
