# Unidad interior de aire acondicionado con distribución por conducto rectangular

- Propiedad del archivo: CYPE Ingenieros S.A.
- Formato: FIEBDC-3/2016
- Programa: Generador de precios de la construcción. CYPE Ingenieros, S.A.
- Fecha: 08/03/2024
- Ámbito geográfico: Región de Murcia
- Divisa: EUR
- Costes indirectos: 3 %
- IVA: 21 %

## I Instalaciones

### IB Sistemas de climatización

#### IBB Sistema VRF (Bosch)

**IBB110** Ud Unidad interior de aire acondicionado con distribución por conducto rectangular.
Unidad interior de aire acondicionado, con distribución por conducto rectangular, de baja silueta, sistema Bosch 5000 VRF, para gas R-410A, alimentación monofásica (230V/50Hz), modelo SLPD15-1 "BOSCH", potencia frigorífica nominal 1,5 kW (temperatura de bulbo seco del aire interior 27°C y del aire exterior 35°C, temperatura de bulbo húmedo del aire interior 19°C), potencia calorífica nominal 1,7 kW (temperatura de bulbo seco del aire interior 20°C y del aire exterior 7°C, temperatura de bulbo húmedo del aire exterior 6°C), consumo eléctrico nominal 0,056 kW, presión sonora a velocidad baja 31,4 dBA, caudal de aire a velocidad alta 538 m³/h, de 210x740x500 mm y 17,5 kg, presión de aire (máxima) 30 Pa, retorno posterior del aire (con posibilidad de cambiar a retorno inferior del aire), válvula de expansión electrónica, toma de aire exterior, filtro, bomba de drenaje con una elevación de hasta 750 mm, rearme automático y control remoto por cable, modelo WRC-HP, con 6 m de cable. Incluso elementos para suspensión del techo.
Criterio de valoración económica: El precio no incluye la canalización ni el cableado eléctrico de alimentación.
Incluye: Replanteo. Colocación y fijación. Conexión a las líneas frigoríficas. Conexión a la red eléctrica. Conexión a la red de desagüe. Puesta en marcha.
Criterio de medición de proyecto: Número de unidades previstas, según documentación gráfica de Proyecto.
Criterio de medición de obra: Se medirá el número de unidades realmente ejecutadas según especificaciones de Proyecto.

| Código | Ud | Descripción | Rendimiento | Precio | Importe |
|---|---|---|---|---|---|
| mt42bos060a | Ud | Unidad interior de aire acondicionado, con distribución por conducto rectangular, de baja silueta, sistema Bosch 5000 VRF, para gas R-410A, alimentación monofásica (230V/50Hz), modelo SLPD15-1 "BOSCH", potencia frigorífica nominal 1,5 kW (temperatura de bulbo seco del aire interior 27°C y del aire exterior 35°C, temperatura de bulbo húmedo del aire interior 19°C), potencia calorífica nominal 1,7 kW (temperatura de bulbo seco del aire interior 20°C y del aire exterior 7°C, temperatura de bulbo húmedo del aire exterior 6°C), consumo eléctrico nominal 0,056 kW, presión sonora a velocidad baja 31,4 dBA, caudal de aire a velocidad alta 538 m³/h, de 210x740x500 mm y 17,5 kg, presión de aire (máxima) 30 Pa, retorno posterior del aire (con posibilidad de cambiar a retorno inferior del aire), válvula de expansión electrónica, toma de aire exterior, filtro, bomba de drenaje con una elevación de hasta 750 mm, rearme automático y control remoto por cable, modelo WRC-HP, con 6 m de cable. (material) | 1 | 900 | 900.000 |
| mt42www090 | Ud | Kit de soportes para suspensión del techo, formado por cuatro varillas roscadas de acero galvanizado, con sus tacos, tuercas y arandelas correspondientes. (material) | 1 | 22 | 22.000 |
| mo005 | h | Oficial 1ª instalador de climatización. (mano de obra) | 1.068 | 23.16 | 24.735 |
| mo104 | h | Ayudante instalador de climatización. (mano de obra) | 1.068 | 21.75 | 23.229 |
| % | % | Costes directos complementarios | 2 % | 969.964 | 19.399 |
|  |  | Costes directos |  |  | 989.363 |

## Recursos

**mt42bos060a** Ud Unidad interior de aire acondicionado
Datos técnicos: Coste energético 812.217 MJ; Emisión de CO2 55.567 kg
Residuos:
- embalaje: re150101 Envases de papel y cartón. (componente de residuo); rendimiento 0.18 kg; Código LER 15 01 01; Masa del elemento 1 kg; Volumen 0.001333 m3
- embalaje: re170203 Plástico. (componente de residuo); rendimiento 0.09 kg; Código LER 17 02 03; Masa del elemento 1 kg; Volumen 0.001667 m3
