# Unidad interior de aire acondicionado, de pared, para gas R-32

- Propiedad del archivo: CYPE Ingenieros S.A.
- Formato: FIEBDC-3/2016
- Programa: Generador de precios de la construcción. CYPE Ingenieros, S.A.
- Fecha: 08/03/2024
- Ámbito geográfico: Región de Murcia
- Divisa: EUR
- Costes indirectos: 3 %
- IVA: 21 %

## I Instalaciones

### IB Sistemas de climatización

#### IBP Sistema VRF (Toshiba)

**IBP007** Ud Unidad interior de aire acondicionado, de pared, para gas R-32.
Unidad interior de aire acondicionado, de pared, sistema VRF, para gas R-410A/R-32, alimentación monofásica (230V/50Hz), modelo MMK-UP0031HP-E "TOSHIBA", potencia frigorífica nominal 0,9 kW (temperatura de bulbo seco del aire interior 27°C, temperatura de bulbo húmedo del aire interior 19°C, temperatura de bulbo seco del aire exterior 35°C, temperatura de bulbo húmedo del aire exterior 24°C), potencia calorífica nominal 1,3 kW (temperatura de bulbo seco del aire interior 20°C, temperatura de bulbo húmedo del aire exterior 6°C), consumo eléctrico nominal 0,013 kW, presión sonora a velocidad alta/media/baja: 33/29/25 dBA, potencia sonora a velocidad alta 33 dBA, caudal de aire a velocidad alta/media/baja: 455/370/270 m³/h, de 293x798x230 mm y 11 kg, con válvula de expansión electrónica, sensor de presión, control individual de temperatura por microprocesador para regulación del flujo de refrigerante y mando a distancia por infrarrojos WH-TA09NE.
Criterio de valoración económica: El precio no incluye la canalización ni el cableado eléctrico de alimentación.
Incluye: Replanteo. Colocación y fijación. Conexión a las líneas frigoríficas. Conexión a la red eléctrica. Conexión a la red de desagüe. Puesta en marcha.
Criterio de medición de proyecto: Número de unidades previstas, según documentación gráfica de Proyecto.
Criterio de medición de obra: Se medirá el número de unidades realmente ejecutadas según especificaciones de Proyecto.

| Código | Ud | Descripción | Rendimiento | Precio | Importe |
|---|---|---|---|---|---|
| mt42tsb181a | Ud | Unidad interior de aire acondicionado, de pared, sistema VRF, para gas R-410A/R-32, alimentación monofásica (230V/50Hz), modelo MMK-UP0031HP-E "TOSHIBA", potencia frigorífica nominal 0,9 kW (temperatura de bulbo seco del aire interior 27°C, temperatura de bulbo húmedo del aire interior 19°C, temperatura de bulbo seco del aire exterior 35°C, temperatura de bulbo húmedo del aire exterior 24°C), potencia calorífica nominal 1,3 kW (temperatura de bulbo seco del aire interior 20°C, temperatura de bulbo húmedo del aire exterior 6°C), consumo eléctrico nominal 0,013 kW, presión sonora a velocidad alta/media/baja: 33/29/25 dBA, potencia sonora a velocidad alta 33 dBA, caudal de aire a velocidad alta/media/baja: 455/370/270 m³/h, de 293x798x230 mm y 11 kg, con válvula de expansión electrónica, sensor de presión, control individual de temperatura por microprocesador para regulación del flujo de refrigerante y mando a distancia por infrarrojos WH-TA09NE. (material) | 1 | 1033 | 1033.000 |
| mo005 | h | Oficial 1ª instalador de climatización. (mano de obra) | 1.068 | 23.16 | 24.735 |
| mo104 | h | Ayudante instalador de climatización. (mano de obra) | 1.068 | 21.75 | 23.229 |
| % | % | Costes directos complementarios | 2 % | 1080.964 | 21.619 |
|  |  | Costes directos |  |  | 1102.583 |

## Recursos

**mt42tsb181a** Ud Unidad interior de aire acondicionado
Datos técnicos: Coste energético 513.811 MJ; Emisión de CO2 35.146 kg
Residuos:
- embalaje: re150101 Envases de papel y cartón. (componente de residuo); rendimiento 0.18 kg; Código LER 15 01 01; Masa del elemento 1 kg; Volumen 0.001333 m3
- embalaje: re170203 Plástico. (componente de residuo); rendimiento 0.09 kg; Código LER 17 02 03; Masa del elemento 1 kg; Volumen 0.001667 m3
