# Caja de distribución para unidades interiores de aire acondicionado de la gama doméstica, para sistema VRV-IV

- Propiedad del archivo: CYPE Ingenieros S.A.
- Formato: FIEBDC-3/2016
- Programa: Generador de precios de la construcción. CYPE Ingenieros, S.A.
- Fecha: 08/03/2024
- Ámbito geográfico: Región de Murcia
- Divisa: EUR
- Costes indirectos: 3 %
- IVA: 21 %

## I Instalaciones

### IB Sistemas de climatización

#### IBY Sistema VRV (Daikin)

**IBY270** Ud Caja de distribución para unidades interiores de aire acondicionado de la gama doméstica, para sistema VRV-IV.
Caja de distribución para conexión de unidades interiores de aire acondicionado de la gama doméstica a unidades exteriores VRV-IV+ y VRV-IV W+, modelo BPMKS967A2 "DAIKIN", con válvula de expansión electrónica, para gas R-410A, número máximo de unidades interiores conectables 2, dimensiones 180x294x350 mm, peso 7 kg, distancia máxima a la unidad interior 15 m y alimentación monofásica (230V/50Hz). Incluso elementos para suspensión del techo.
Criterio de valoración económica: El precio no incluye la canalización ni el cableado eléctrico de alimentación.
Incluye: Replanteo. Colocación y fijación. Conexión a las líneas frigoríficas. Conexión a la red eléctrica. Conexión a la red de desagüe.
Criterio de medición de proyecto: Número de unidades previstas, según documentación gráfica de Proyecto.
Criterio de medición de obra: Se medirá el número de unidades realmente ejecutadas según especificaciones de Proyecto.

| Código | Ud | Descripción | Rendimiento | Precio | Importe |
|---|---|---|---|---|---|
| mt42dai607a | Ud | Caja de distribución para conexión de unidades interiores de aire acondicionado de la gama doméstica a unidades exteriores VRV-IV+ y VRV-IV W+, modelo BPMKS967A2 "DAIKIN", con válvula de expansión electrónica, para gas R-410A, número máximo de unidades interiores conectables 2, dimensiones 180x294x350 mm, peso 7 kg, distancia máxima a la unidad interior 15 m y alimentación monofásica (230V/50Hz). (material) | 1 | 686 | 686.000 |
| mt42www090 | Ud | Kit de soportes para suspensión del techo, formado por cuatro varillas roscadas de acero galvanizado, con sus tacos, tuercas y arandelas correspondientes. (material) | 1 | 22 | 22.000 |
| mo005 | h | Oficial 1ª instalador de climatización. (mano de obra) | 0.534 | 23.16 | 12.367 |
| mo104 | h | Ayudante instalador de climatización. (mano de obra) | 0.534 | 21.75 | 11.615 |
| % | % | Costes directos complementarios | 2 % | 731.982 | 14.640 |
|  |  | Costes directos |  |  | 746.622 |
