# Sistema de control y purificación del aire AirQ

- Propiedad del archivo: CYPE Ingenieros S.A.
- Formato: FIEBDC-3/2016
- Programa: Generador de precios de la construcción. CYPE Ingenieros, S.A.
- Fecha: 03/10/2024
- Ámbito geográfico: Región de Murcia
- Divisa: EUR
- Costes indirectos: 3 %
- IVA: 21 %

## I Instalaciones

### IB Sistemas de climatización

#### IBZ Sistema Airzone

**IBZ055** Ud Sistema de control y purificación del aire AirQ.
Pack AirQ Box - Aidoo Pro Fancoil - Blueface AZAIQPBMWSPFANB "AIRZONE", formado por: dispositivo para la purificación del aire mediante ionización AirQ Box AZX6AIQBOXM, para montaje en conducto rígido, con 2 ionizadores y sensor de la calidad del aire, compatible con equipos de expansión directa y fancoils de hasta 10 kW; pasarela para control del fancoil Aidoo Pro Fancoil AZAI6WSPFAN a través de la App Airzone Aidoo para smartphones y tablets con conexión inalámbrica mediante Wi-Fi Dual 2.4-5 GHz, del encendido y apagado, de la temperatura de consigna, del modo de funcionamiento y de la velocidad del ventilador, lectura de avisos y errores, programación horaria, multiusuario y multisesión, integración con Amazon Alexa y Google Assistant para control por voz, comunicaciones con otros sistemas de control externo mediante puerto con protocolo de comunicación Modbus y BACnet MS/TP, alimentación monofásica a 230 V; y termostato inteligente Airzone Aidoo Pro Blueface Zero AZAI6BLUEZEROC, con pantalla táctil capacitiva de 3,5" a color, de acero y cristal, conexión por cable, montaje en superficie, color blanco, para control de la temperatura, del modo de funcionamiento y de la velocidad del ventilador, con lectura de temperatura ambiente y humedad relativa de zona, control de etapas de configuración (aire, radiante o combinado), función Eco-Adapt (selección del nivel de eficiencia energética del sistema), función Sleep, programaciones horarias de las temperaturas de zona y de modo, información de consumo, acceso remoto a otras zonas del sistema, información climática y del consumo de la máquina y 6 idiomas disponibles (español, inglés, francés, italiano, alemán y portugués).
Incluye: Replanteo. Colocación y fijación. Conexionado.
Criterio de medición de proyecto: Número de unidades previstas, según documentación gráfica de Proyecto.
Criterio de medición de obra: Se medirá el número de unidades realmente ejecutadas según especificaciones de Proyecto.

| Código | Ud | Descripción | Rendimiento | Precio | Importe |
|---|---|---|---|---|---|
| mt42air755a | Ud | Pack AirQ Box - Aidoo Pro Fancoil - Blueface AZAIQPBMWSPFANB "AIRZONE", formado por: dispositivo para la purificación del aire mediante ionización AirQ Box AZX6AIQBOXM, para montaje en conducto rígido, con 2 ionizadores y sensor de la calidad del aire, compatible con equipos de expansión directa y fancoils de hasta 10 kW; pasarela para control del fancoil Aidoo Pro Fancoil AZAI6WSPFAN a través de la App Airzone Aidoo para smartphones y tablets con conexión inalámbrica mediante Wi-Fi Dual 2.4-5 GHz, del encendido y apagado, de la temperatura de consigna, del modo de funcionamiento y de la velocidad del ventilador, lectura de avisos y errores, programación horaria, multiusuario y multisesión, integración con Amazon Alexa y Google Assistant para control por voz, comunicaciones con otros sistemas de control externo mediante puerto con protocolo de comunicación Modbus y BACnet MS/TP, alimentación monofásica a 230 V; y termostato inteligente Airzone Aidoo Pro Blueface Zero AZAI6BLUEZEROC, con pantalla táctil capacitiva de 3,5" a color, de acero y cristal, conexión por cable, montaje en superficie, color blanco, para control de la temperatura, del modo de funcionamiento y de la velocidad del ventilador, con lectura de temperatura ambiente y humedad relativa de zona, control de etapas de configuración (aire, radiante o combinado), función Eco-Adapt (selección del nivel de eficiencia energética del sistema), función Sleep, programaciones horarias de las temperaturas de zona y de modo, información de consumo, acceso remoto a otras zonas del sistema, información climática y del consumo de la máquina y 6 idiomas disponibles (español, inglés, francés, italiano, alemán y portugués). (material) | 1 | 770 | 770.000 |
| mo005 | h | Oficial 1ª instalador de climatización. (mano de obra) | 0.323 | 23.16 | 7.481 |
| mo104 | h | Ayudante instalador de climatización. (mano de obra) | 0.215 | 21.75 | 4.676 |
| % | % | Costes directos complementarios | 2 % | 782.157 | 15.643 |
|  |  | Costes directos |  |  | 797.800 |

## Recursos

**mt42air755a** Ud Pack AirQ Box - Aidoo Pro Fancoil - Blueface AZAIQPBMWSPFANB "AIRZONE"
Datos técnicos: Coste energético 0.021 MJ; Emisión de CO2 0.032 kg
Residuos:
- embalaje: re150101 Envases de papel y cartón. (componente de residuo); rendimiento 0.038 kg; Código LER 15 01 01; Masa del elemento 1 kg; Volumen 0.001333 m3
