# Radiador toallero

- Propiedad del archivo: CYPE Ingenieros S.A.
- Formato: FIEBDC-3/2016
- Programa: Generador de precios de la construcción. CYPE Ingenieros, S.A.
- Fecha: 08/03/2024
- Ámbito geográfico: Región de Murcia
- Divisa: EUR
- Costes indirectos: 3 %
- IVA: 21 %

## I Instalaciones

### IC Calefacción, refrigeración, climatización y A.C.S.

#### ICE Emisores por agua para calefacción y refrigeración

**ICE050** Ud Radiador toallero.
Radiador toallero tubular de chapa de acero acabado cromado, para cuartos de baño, gama media, de 500x1156 mm y emisión calorífica 273 kcal/h para una diferencia media de temperatura de 50°C entre el radiador y el ambiente, en instalación de calefacción centralizada por agua, para instalación con sistema monotubo. Incluso llave de paso, accesorios de conexión y montaje, juego de soportes y anclajes de fijación a paramento, purgador y todos aquellos accesorios necesarios para su correcto funcionamiento. Totalmente montado, conexionado y probado.
Incluye: Replanteo mediante plantilla. Fijación en paramento mediante elementos de anclaje. Situación y fijación de las unidades. Montaje de accesorios. Conexionado con la red de conducción de agua.
Criterio de medición de proyecto: Número de unidades previstas, según documentación gráfica de Proyecto.
Criterio de medición de obra: Se medirá el número de unidades realmente ejecutadas según especificaciones de Proyecto.

| Código | Ud | Descripción | Rendimiento | Precio | Importe |
|---|---|---|---|---|---|
| mt38emn110a | Ud | Radiador toallero tubular de chapa de acero acabado cromado, para cuartos de baño, en instalaciones de agua caliente hasta 8 bar y 110°C, gama media, de 500x1156 mm y emisión calorífica 273 kcal/h para una diferencia media de temperatura de 50°C entre el radiador y el ambiente, según UNE-EN 442-1. (material) | 1 | 483.55 | 483.550 |
| mt38emn011a | Ud | Kit de soportes y anclajes de fijación a paramento, para radiador toallero tubular, acabado cromado. (material) | 1 | 25.71 | 25.710 |
| mt38emi114 | Ud | Kit para conexión de radiador de chapa de acero a la tubería de distribución, compuesto por llave de paso para instalación con sistema monotubo, enlaces y demás accesorios necesarios. (material) | 1 | 12 | 12.000 |
| mo004 | h | Oficial 1ª calefactor. (mano de obra) | 0.867 | 23.16 | 20.080 |
| mo103 | h | Ayudante calefactor. (mano de obra) | 0.867 | 21.75 | 18.857 |
| % | % | Costes directos complementarios | 2 % | 560.197 | 11.204 |
|  |  | Costes directos |  |  | 571.401 |

## Recursos

**mt38emn110a** Ud Radiador toallero tubular de chapa de acero acabado cromado
Datos técnicos: Coste energético 131.564 MJ; Emisión de CO2 8.081 kg
Residuos:
- embalaje: re150101 Envases de papel y cartón. (componente de residuo); rendimiento 1.527 kg; Código LER 15 01 01; Masa del elemento 1 kg; Volumen 0.001333 m3

**mt38emn011a** Ud Kit de soportes y anclajes de fijación a paramento, para radiador toallero tubular, acabado cromado
Datos técnicos: Coste energético 2.988 MJ; Emisión de CO2 0.214 kg
Residuos:
- embalaje: re150101 Envases de papel y cartón; rendimiento 0.072 kg

**mt38emi114** Ud Kit para conexión de radiador de chapa de acero a la tubería de distribución
Datos técnicos: Coste energético 66.805 MJ; Emisión de CO2 4.545 kg
Residuos:
- embalaje: re150101 Envases de papel y cartón; rendimiento 0.072 kg
