# Generador de aire caliente con intercambiador de calor a gas, mural

- Propiedad del archivo: CYPE Ingenieros S.A.
- Formato: FIEBDC-3/2016
- Programa: Generador de precios de la construcción. CYPE Ingenieros, S.A.
- Fecha: 08/03/2024
- Ámbito geográfico: Región de Murcia
- Divisa: EUR
- Costes indirectos: 3 %
- IVA: 21 %

## I Instalaciones

### IC Calefacción, refrigeración, climatización y A.C.S.

#### ICK Unidades centralizadas de climatización a gas

**ICK020** Ud Generador de aire caliente con intercambiador de calor a gas, mural.
Generador de aire caliente con intercambiador de calor a gas, con dos escalones de potencia calorífica y caudal de aire fijo, para instalación mural, interior, potencia calorífica nominal 25,4 kW, rendimiento nominal 90,5%, potencia calorífica nominal útil 23 kW, caudal de aire nominal 1820 m³/h, dimensiones 665x560x860 mm, alimentación eléctrica monofásica a 230 V, peso 64 kg, con cámara de combustión estanca y tiro forzado, encendido electrónico, control de llama por ionización, intercambiador de calor de acero inoxidable AISI 430, ventiladores helicoidales, encendido electrónico, equipamiento electrónico de mando, control y seguridad y envolvente de chapa de acero pintada, con aislamiento térmico, sin incluir el conducto para evacuación de los productos de la combustión. Totalmente montado, conexionado y puesto en marcha por la empresa instaladora para la comprobación de su correcto funcionamiento.
Incluye: Replanteo del generador. Colocación y fijación del generador y sus accesorios. Conexionado con las redes de conducción de agua, de gas y eléctrica. Puesta en marcha.
Criterio de medición de proyecto: Número de unidades previstas, según documentación gráfica de Proyecto.
Criterio de medición de obra: Se medirá el número de unidades realmente ejecutadas según especificaciones de Proyecto.

| Código | Ud | Descripción | Rendimiento | Precio | Importe |
|---|---|---|---|---|---|
| mt42tnc050i | Ud | Generador de aire caliente con intercambiador de calor a gas, con dos escalones de potencia calorífica y caudal de aire fijo, para instalación mural, interior, potencia calorífica nominal 25,4 kW, rendimiento nominal 90,5%, potencia calorífica nominal útil 23 kW, caudal de aire nominal 1820 m³/h, dimensiones 665x560x860 mm, alimentación eléctrica monofásica a 230 V, peso 64 kg, con cámara de combustión estanca y tiro forzado, encendido electrónico, control de llama por ionización, intercambiador de calor de acero inoxidable AISI 430, ventiladores helicoidales, encendido electrónico, equipamiento electrónico de mando, control y seguridad y envolvente de chapa de acero pintada, con aislamiento térmico. (material) | 1 | 2340 | 2340.000 |
| mo005 | h | Oficial 1ª instalador de climatización. (mano de obra) | 0.997 | 23.16 | 23.091 |
| mo104 | h | Ayudante instalador de climatización. (mano de obra) | 0.997 | 21.75 | 21.685 |
| % | % | Costes directos complementarios | 2 % | 2384.776 | 47.696 |
|  |  | Costes directos |  |  | 2432.472 |
