# Rejilla para fancoil de antepecho

- Propiedad del archivo: CYPE Ingenieros S.A.
- Formato: FIEBDC-3/2016
- Programa: Generador de precios de la construcción. CYPE Ingenieros, S.A.
- Fecha: 08/03/2024
- Ámbito geográfico: Región de Murcia
- Divisa: EUR
- Costes indirectos: 3 %
- IVA: 21 %

## I Instalaciones

### IC Calefacción, refrigeración, climatización y A.C.S.

#### ICR Sistemas de conducción de aire

**ICR032** Ud Rejilla para fancoil de antepecho.
Rejilla para antepecho, de aluminio extruido, anodizado color natural E6-C-0, de 345x145 mm, con lamas horizontales fijas con una separación de 12,5 mm, salida de aire perpendicular a la rejilla. Incluso accesorios de montaje y elementos de fijación.
Incluye: Replanteo. Montaje y fijación de la rejilla.
Criterio de medición de proyecto: Número de unidades previstas, según documentación gráfica de Proyecto.
Criterio de medición de obra: Se medirá el número de unidades realmente ejecutadas según especificaciones de Proyecto.

| Código | Ud | Descripción | Rendimiento | Precio | Importe |
|---|---|---|---|---|---|
| mt42trx055bea | Ud | Rejilla para antepecho, de aluminio extruido, anodizado color natural E6-C-0, de 345x145 mm, con lamas horizontales fijas con una separación de 12,5 mm, salida de aire perpendicular a la rejilla. (material) | 1 | 34.46 | 34.460 |
| mo005 | h | Oficial 1ª instalador de climatización. (mano de obra) | 0.172 | 23.16 | 3.984 |
| mo104 | h | Ayudante instalador de climatización. (mano de obra) | 0.172 | 21.75 | 3.741 |
| % | % | Costes directos complementarios | 2 % | 42.185 | 0.844 |
|  |  | Costes directos |  |  | 43.029 |

## Recursos

**mt42trx055bea** Ud Rejilla para antepecho
Datos técnicos: Coste energético 33.624 MJ; Emisión de CO2 2.533 kg
Residuos:
- embalaje: re150101 Envases de papel y cartón. (componente de residuo); rendimiento 0.072 kg; Código LER 15 01 01; Masa del elemento 1 kg; Volumen 0.001333 m3
