# Unidad aire-agua bomba de calor reversible, para instalación en interior

- Propiedad del archivo: CYPE Ingenieros S.A.
- Formato: FIEBDC-3/2016
- Programa: Generador de precios de la construcción. CYPE Ingenieros, S.A.
- Fecha: 08/03/2024
- Ámbito geográfico: Región de Murcia
- Divisa: EUR
- Costes indirectos: 3 %
- IVA: 21 %

## I Instalaciones

### IC Calefacción, refrigeración, climatización y A.C.S.

#### ICV Unidades centralizadas para calefacción, refrigeración, climatización y A.C.S.

**ICV015** Ud Unidad aire-agua bomba de calor reversible, para instalación en interior.
Bomba de calor, aire-agua, para calefacción y refrigeración, potencia frigorífica nominal de 5,8 kW (temperatura de entrada del aire: 35°C; temperatura de salida del agua: 7°C, salto térmico: 5°C), potencia calorífica nominal de 6,7 kW (temperatura húmeda de entrada del aire: 6°C; temperatura de salida del agua: 50°C, salto térmico: 5°C), con grupo hidráulico (vaso de expansión de 5 l, presión nominal disponible de 220,7 kPa) y depósito de inercia de 30 l, caudal de agua nominal de 1 m³/h, caudal de aire nominal de 2500 m³/h, presión de aire nominal de 68,67 Pa y potencia sonora de 78,4 dBA; con presostato diferencial de caudal, filtro, termomanómetros, válvula de seguridad tarada a 4 bar y purgador automático de aire, con refrigerante R-407C, para instalación en interior. Incluso elementos antivibratorios de suelo. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42bcc040h | Ud | Bomba de calor, aire-agua, para calefacción y refrigeración, potencia frigorífica nominal de 5,8 kW (temperatura de entrada del aire: 35°C; temperatura de salida del agua: 7°C, salto térmico: 5°C), potencia calorífica nominal de 6,7 kW (temperatura húmeda de entrada del aire: 6°C; temperatura de salida del agua: 50°C, salto térmico: 5°C), con grupo hidráulico (vaso de expansión de 5 l, presión nominal disponible de 220,7 kPa) y depósito de inercia de 30 l, caudal de agua nominal de 1 m³/h, caudal de aire nominal de 2500 m³/h, presión de aire nominal de 68,67 Pa y potencia sonora de 78,4 dBA; con presostato diferencial de caudal, filtro, termomanómetros, válvula de seguridad tarada a 4 bar y purgador automático de aire; incluso transporte hasta pie de obra sobre camión. (material) | 1 | 5375.21 | 5375.210 |
| mt37www050c | Ud | Manguito antivibración, de goma, con rosca de 1", para una presión máxima de trabajo de 10 bar. (material) | 2 | 24.69 | 49.380 |
| mt37sve010d | Ud | Válvula de esfera de latón niquelado para roscar de 1". (material) | 2 | 12.15 | 24.300 |
| mt42www080 | Ud | Kit de amortiguadores antivibración de suelo, formado por cuatro amortiguadores de caucho, con sus tornillos, tuercas y arandelas correspondientes. (material) | 1 | 8 | 8.000 |
| mo005 | h | Oficial 1ª instalador de climatización. (mano de obra) | 7.153 | 23.16 | 165.663 |
| mo104 | h | Ayudante instalador de climatización. (mano de obra) | 7.153 | 21.75 | 155.578 |
| % | % | Costes directos complementarios | 2 % | 5778.131 | 115.563 |
|  |  | Costes directos |  |  | 5893.694 |

## Recursos

**mt42bcc040h** Ud Bomba de calor, aire-agua
Datos técnicos: Coste energético 5141.744 MJ; Emisión de CO2 300.897 kg
Residuos:
- embalaje: re150101 Envases de papel y cartón. (componente de residuo); rendimiento 2.666 kg; Código LER 15 01 01; Masa del elemento 1 kg; Volumen 0.001333 m3
- embalaje: re170201 Madera. (componente de residuo); rendimiento 0.666 kg; Código LER 17 02 01; Masa del elemento 1 kg; Volumen 0.000909 m3

**mt37www050c** Ud Manguito antivibración, de goma, con rosca de 1", para una presión máxima de trabajo de 10 bar
Datos técnicos: Coste energético 156.178 MJ; Emisión de CO2 13.896 kg
Residuos:
- embalaje: re150101 Envases de papel y cartón; rendimiento 0.072 kg

**mt37sve010d** Ud Válvula de esfera de latón niquelado para roscar de 1"
Datos técnicos: Coste energético 843.399 MJ; Emisión de CO2 56.701 kg
Residuos:
- embalaje: re150101 Envases de papel y cartón; rendimiento 0.072 kg
