# Pasarela para control centralizado de calderas

- Propiedad del archivo: CYPE Ingenieros S.A.
- Formato: FIEBDC-3/2016
- Programa: Generador de precios de la construcción. CYPE Ingenieros, S.A.
- Fecha: 08/03/2024
- Ámbito geográfico: Región de Murcia
- Divisa: EUR
- Costes indirectos: 3 %
- IVA: 21 %

## I Instalaciones

### IC Calefacción, refrigeración, climatización y A.C.S.

#### ICX Dispositivos de control centralizado

**ICX030** Ud Pasarela para control centralizado de calderas.
Módulo de comunicación con puerto RS232, para calderas con cuadro de regulación, con cable de conexión, con convertidor de puerto USB a puerto RS232. Totalmente montado, conexionado y probado.
Incluye: Replanteo. Colocación y fijación de la pasarela. Colocación de los accesorios.
Criterio de medición de proyecto: Número de unidades previstas, según documentación gráfica de Proyecto.
Criterio de medición de obra: Se medirá el número de unidades realmente ejecutadas según especificaciones de Proyecto.

| Código | Ud | Descripción | Rendimiento | Precio | Importe |
|---|---|---|---|---|---|
| mt38cbu800a | Ud | Módulo de comunicación con puerto RS232, para calderas con cuadro de regulación. (material) | 1 | 468 | 468.000 |
| mt38cbu802a | Ud | Cable de conexión de 5 m de longitud. (material) | 1 | 29.25 | 29.250 |
| mt38cbu804a | Ud | Convertidor de puerto USB a puerto RS232. (material) | 1 | 29.25 | 29.250 |
| mo005 | h | Oficial 1ª instalador de climatización. (mano de obra) | 0.109 | 23.16 | 2.524 |
| mo104 | h | Ayudante instalador de climatización. (mano de obra) | 0.109 | 21.75 | 2.371 |
| % | % | Costes directos complementarios | 2 % | 531.395 | 10.628 |
|  |  | Costes directos |  |  | 542.023 |
