# Fuente de alimentación

- Propiedad del archivo: CYPE Ingenieros S.A.
- Formato: FIEBDC-3/2016
- Programa: Generador de precios de la construcción. CYPE Ingenieros, S.A.
- Fecha: 08/03/2024
- Ámbito geográfico: Región de Murcia
- Divisa: EUR
- Costes indirectos: 3 %
- IVA: 21 %

## I Instalaciones

### ID Seguridad

#### IDF Fuentes de alimentación

**IDF010** Ud Fuente de alimentación.
Fuente de alimentación, salida de 1 A a 12 V, con espacio para batería de 12 V y 7 Ah, de 240x345x79 mm.
Criterio de valoración económica: El precio no incluye la batería.
Incluye: Replanteo. Fijación al paramento. Montaje, conexionado y comprobación de su correcto funcionamiento.
Criterio de medición de proyecto: Número de unidades previstas, según documentación gráfica de Proyecto.
Criterio de medición de obra: Se medirá el número de unidades realmente ejecutadas según especificaciones de Proyecto.

| Código | Ud | Descripción | Rendimiento | Precio | Importe |
|---|---|---|---|---|---|
| mt41ing140a | Ud | Fuente de alimentación, salida de 1 A a 12 V, con espacio para batería de 12 V y 7 Ah, de 240x345x79 mm. (material) | 1 | 122.22 | 122.220 |
| mo006 | h | Oficial 1ª instalador de redes y equipos de detección y seguridad. (mano de obra) | 0.054 | 23.16 | 1.251 |
| mo105 | h | Ayudante instalador de redes y equipos de detección y seguridad. (mano de obra) | 0.054 | 21.75 | 1.175 |
| % | % | Costes directos complementarios | 2 % | 124.646 | 2.493 |
|  |  | Costes directos |  |  | 127.139 |

## Recursos

**mt41ing140a** Ud Fuente de alimentación, salida de 1 A a 12 V, con espacio para batería de 12 V y 7 Ah, de 240x345x79 mm
Datos técnicos: Coste energético 37.589 MJ; Emisión de CO2 2.008 kg
Residuos:
- embalaje: re150101 Envases de papel y cartón. (componente de residuo); rendimiento 0.036 kg; Código LER 15 01 01; Masa del elemento 1 kg; Volumen 0.001333 m3
