# Módulo solar fotovoltaico integrado en antepecho

- Propiedad del archivo: CYPE Ingenieros S.A.
- Formato: FIEBDC-3/2016
- Programa: Generador de precios de la construcción. CYPE Ingenieros, S.A.
- Fecha: 08/03/2024
- Ámbito geográfico: Región de Murcia
- Divisa: EUR
- Costes indirectos: 3 %
- IVA: 21 %

## I Instalaciones

### IE Eléctricas

#### IEF Solar fotovoltaica

**IEF210** Ud Módulo solar fotovoltaico integrado en antepecho.
Módulo solar fotovoltaico de células de silicio policristalino, potencia máxima (Wp) 55 W, tensión a máxima potencia (Vmp) 6,66 V, intensidad a máxima potencia (Imp) 8,32 A, tensión en circuito abierto (Voc) 7,75 V, intensidad de cortocircuito (Isc) 8,97 A, eficiencia 13,19%, 12 células de 156x156 mm, vidrio exterior templado de 6 mm de espesor, capa adhesiva de butiral de polivinilo (PVB), capa posterior de vidrio templado de 6 mm de espesor, temperatura de trabajo -40°C hasta 85°C, dimensiones 700x600x14 mm, resistencia a la carga del viento 245 kg/m², resistencia a la carga de la nieve 551 kg/m², peso 13,94 kg, con caja de conexiones con diodos, cables polarizados de 4 mm² de sección y 900 mm de longitud y conectores MC4. Instalación en antepecho. Incluso accesorios de montaje y material de conexionado eléctrico.
Criterio de valoración económica: El precio no incluye la estructura soporte.
Incluye: Montaje, conexionado y comprobación de su correcto funcionamiento.
Criterio de medición de proyecto: Número de unidades previstas, según documentación gráfica de Proyecto.
Criterio de medición de obra: Se medirá el número de unidades realmente ejecutadas según especificaciones de Proyecto.

| Código | Ud | Descripción | Rendimiento | Precio | Importe |
|---|---|---|---|---|---|
| mt35sol215aa | Ud | Módulo solar fotovoltaico de células de silicio policristalino, para integración en antepecho, potencia máxima (Wp) 55 W, tensión a máxima potencia (Vmp) 6,66 V, intensidad a máxima potencia (Imp) 8,32 A, tensión en circuito abierto (Voc) 7,75 V, intensidad de cortocircuito (Isc) 8,97 A, eficiencia 13,19%, 12 células de 156x156 mm, vidrio exterior templado de 6 mm de espesor, capa adhesiva de butiral de polivinilo (PVB), capa posterior de vidrio templado de 6 mm de espesor, temperatura de trabajo -40°C hasta 85°C, dimensiones 700x600x14 mm, resistencia a la carga del viento 245 kg/m², resistencia a la carga de la nieve 551 kg/m², peso 13,94 kg, con caja de conexiones con diodos, cables polarizados de 4 mm² de sección y 900 mm de longitud y conectores MC4. (material) | 1 | 146.71 | 146.710 |
| mo003 | h | Oficial 1ª electricista. (mano de obra) | 0.163 | 23.16 | 3.775 |
| mo102 | h | Ayudante electricista. (mano de obra) | 0.163 | 21.75 | 3.545 |
| % | % | Costes directos complementarios | 2 % | 154.030 | 3.081 |
|  |  | Costes directos |  |  | 157.111 |
