# Centralización de contadores

- Propiedad del archivo: CYPE Ingenieros S.A.
- Formato: FIEBDC-3/2016
- Programa: Generador de precios de la construcción. CYPE Ingenieros, S.A.
- Fecha: 03/10/2024
- Ámbito geográfico: Región de Murcia
- Divisa: EUR
- Costes indirectos: 3 %
- IVA: 21 %

## I Instalaciones

### IE Eléctricas

#### IEG Centralización de contadores

**IEG010** Ud Centralización de contadores.
Suministro e instalación de centralización de contadores sobre paramento vertical, en cuarto de contadores, compuesta por: unidad funcional de interruptor general de maniobra de 160 A; unidad funcional de embarrado general de la concentración formada por 1 módulo; unidad funcional de fusibles de seguridad formada por 1 módulo; unidad funcional de medida formada por 1 módulo de contadores monofásicos y 1 módulo de contadores trifásicos y módulo de servicios generales con seccionamiento; unidad funcional de mando que contiene los dispositivos de mando para el cambio de tarifa de cada suministro; unidad funcional de embarrado de protección, bornes de salida y conexión a tierra formada por 1 módulo. Incluso conexiones de la línea repartidora y de las derivaciones individuales a sus correspondientes bornes y embarrados, cableado y cuantos accesorios sean necesarios para su correcta instalación. Totalmente montada, conexionada y probada.
Incluye: Replanteo del conjunto prefabricado. Colocación y nivelación del conjunto prefabricado. Fijación de módulos al conjunto prefabricado. Conexionado.
Criterio de medición de proyecto: Número de unidades previstas, según documentación gráfica de Proyecto.
Criterio de medición de obra: Se medirá el número de unidades realmente ejecutadas según especificaciones de Proyecto.

| Código | Ud | Descripción | Rendimiento | Precio | Importe |
|---|---|---|---|---|---|
| mt35con050a | Ud | Módulo de interruptor general de maniobra de 160 A (III+N), homologado por la empresa suministradora. Incluso cableado y accesorios para formar parte de la centralización de contadores. (material) | 1 | 135.23 | 135.230 |
| mt35con080 | Ud | Módulo de embarrado general, homologado por la empresa suministradora. Incluso pletinas de cobre, cortacircuitos, cableado y accesorios para formar parte de la centralización de contadores. (material) | 1 | 106.02 | 106.020 |
| mt35con070 | Ud | Módulo de fusibles de seguridad, homologado por la empresa suministradora. Incluso fusibles, cableado y accesorios para formar parte de la centralización de contadores. (material) | 1 | 70.62 | 70.620 |
| mt35con040b | Ud | Módulo de servicios generales con módulo de fraccionamiento y seccionamiento, homologado por la empresa suministradora. Incluso cableado y accesorios para formar parte de la centralización de contadores. (material) | 1 | 107.58 | 107.580 |
| mt35con010a | Ud | Módulo para ubicación de tres contadores monofásicos, homologado por la empresa suministradora. Incluso cableado y accesorios para formar parte de la centralización de contadores. (material) | 1 | 61.3 | 61.300 |
| mt35con010b | Ud | Módulo para ubicación de tres contadores trifásicos, homologado por la empresa suministradora. Incluso cableado y accesorios para formar parte de la centralización de contadores. (material) | 1 | 75.13 | 75.130 |
| mt35con020 | Ud | Módulo de reloj conmutador para doble tarifa, homologado por la empresa suministradora. Incluso cableado y accesorios para formar parte de la centralización de contadores. (material) | 1 | 59.5 | 59.500 |
| mt35con060 | Ud | Módulo de bornes de salida y puesta a tierra, homologado por la empresa suministradora. Incluso carril, bornes, cableado y accesorios para formar parte de la centralización de contadores. (material) | 1 | 81.14 | 81.140 |
| mt35www010 | Ud | Material auxiliar para instalaciones eléctricas. (material) | 1 | 1.48 | 1.480 |
| mo003 | h | Oficial 1ª electricista. (mano de obra) | 3.365 | 23.16 | 77.933 |
| mo102 | h | Ayudante electricista. (mano de obra) | 3.365 | 21.75 | 73.189 |
| % | % | Costes directos complementarios | 2 % | 849.122 | 16.982 |
|  |  | Costes directos |  |  | 866.104 |

## Recursos

**mt35con050a** Ud Módulo de interruptor general de maniobra de 160 A (III+N)
Datos técnicos: Coste energético 0.020 MJ; Emisión de CO2 0.031 kg
Residuos:
- embalaje: re150101 Envases de papel y cartón. (componente de residuo); rendimiento 0.037 kg; Código LER 15 01 01; Masa del elemento 1 kg; Volumen 0.001333 m3

**mt35con080** Ud Módulo de embarrado general
Datos técnicos: Coste energético 0.019 MJ; Emisión de CO2 0.030 kg
Residuos:
- embalaje: re150101 Envases de papel y cartón; rendimiento 0.036 kg

**mt35con070** Ud Módulo de fusibles de seguridad
Datos técnicos: Coste energético 0.019 MJ; Emisión de CO2 0.029 kg
Residuos:
- embalaje: re150101 Envases de papel y cartón; rendimiento 0.034 kg

**mt35con040b** Ud Módulo de servicios generales con módulo de fraccionamiento y seccionamiento
Datos técnicos: Coste energético 0.019 MJ; Emisión de CO2 0.030 kg
Residuos:
- embalaje: re150101 Envases de papel y cartón; rendimiento 0.036 kg

**mt35con010a** Ud Módulo para ubicación de tres contadores monofásicos
Datos técnicos: Coste energético 0.018 MJ; Emisión de CO2 0.029 kg
Residuos:
- embalaje: re150101 Envases de papel y cartón; rendimiento 0.034 kg

**mt35con010b** Ud Módulo para ubicación de tres contadores trifásicos
Datos técnicos: Coste energético 0.019 MJ; Emisión de CO2 0.029 kg
Residuos:
- embalaje: re150101 Envases de papel y cartón; rendimiento 0.034 kg

**mt35con020** Ud Módulo de reloj conmutador para doble tarifa
Datos técnicos: Coste energético 0.018 MJ; Emisión de CO2 0.029 kg
Residuos:
- embalaje: re150101 Envases de papel y cartón; rendimiento 0.034 kg

**mt35con060** Ud Módulo de bornes de salida y puesta a tierra
Datos técnicos: Coste energético 0.019 MJ; Emisión de CO2 0.030 kg
Residuos:
- embalaje: re150101 Envases de papel y cartón; rendimiento 0.035 kg
