# Base de toma de usuario de señales de radiodifusión sonora y televisión, empotrada, antivandálica

- Propiedad del archivo: CYPE Ingenieros S.A.
- Formato: FIEBDC-3/2016
- Programa: Generador de precios de la construcción. CYPE Ingenieros, S.A.
- Fecha: 04/10/2024
- Ámbito geográfico: Región de Murcia
- Divisa: EUR
- Costes indirectos: 3 %
- IVA: 21 %

## I Instalaciones

### IE Eléctricas

#### IEM Mecanismos

**IEM112** Ud Base de toma de usuario de señales de radiodifusión sonora y televisión, empotrada, antivandálica.
Base de toma de TV/R-SAT, antivandálica, con grados de protección IP40 e IK07, única, gama media, con tapa, de color blanco y marco embellecedor para 1 elemento, de color blanco. Instalación empotrada.
Criterio de valoración económica: El precio no incluye la caja para mecanismo empotrado.
Incluye: Montaje, conexionado y comprobación de su correcto funcionamiento.
Criterio de medición de proyecto: Número de unidades previstas, según documentación gráfica de Proyecto.
Criterio de medición de obra: Se medirá el número de unidades realmente ejecutadas según especificaciones de Proyecto.

| Código | Ud | Descripción | Rendimiento | Precio | Importe |
|---|---|---|---|---|---|
| mt40gmg610a | Ud | Base de toma de TV/R-SAT, antivandálica, con grados de protección IP40 e IK07, según IEC 60439, única, para empotrar, gama media. (material) | 1 | 14.17 | 14.170 |
| mt40gmg615a | Ud | Tapa antivandálica, con grados de protección IP40 e IK07, según IEC 60439, para base de toma de TV/R-SAT, gama media, de color blanco. (material) | 1 | 3.16 | 3.160 |
| mt33gmg960a | Ud | Marco embellecedor antivandálico, con grados de protección IP40 e IK07, según IEC 60439, para 1 elemento, gama media, de color blanco. (material) | 1 | 6.54 | 6.540 |
| mo003 | h | Oficial 1ª electricista. (mano de obra) | 0.235 | 23.16 | 5.443 |
| % | % | Costes directos complementarios | 2 % | 29.313 | 0.586 |
|  |  | Costes directos |  |  | 29.899 |
