# Tapa ciega empotrada

- Propiedad del archivo: CYPE Ingenieros S.A.
- Formato: FIEBDC-3/2016
- Programa: Generador de precios de la construcción. CYPE Ingenieros, S.A.
- Fecha: 04/10/2024
- Ámbito geográfico: Región de Murcia
- Divisa: EUR
- Costes indirectos: 3 %
- IVA: 21 %

## I Instalaciones

### IE Eléctricas

#### IEM Mecanismos

**IEM130** Ud Tapa ciega empotrada.
Tapa ciega rectangular, gama básica, de color blanco, con marco embellecedor para 1 elemento, de color blanco. Instalación empotrada.
Criterio de valoración económica: El precio no incluye la caja para mecanismo empotrado.
Incluye: Montaje.
Criterio de medición de proyecto: Número de unidades previstas, según documentación gráfica de Proyecto.
Criterio de medición de obra: Se medirá el número de unidades realmente ejecutadas según especificaciones de Proyecto.

| Código | Ud | Descripción | Rendimiento | Precio | Importe |
|---|---|---|---|---|---|
| mt33gbg800a | Ud | Tapa ciega rectangular para empotrar, gama básica, de color blanco. (material) | 1 | 2.55 | 2.550 |
| mt33gbg950a | Ud | Marco embellecedor para 1 elemento, gama básica, de color blanco. (material) | 1 | 1.94 | 1.940 |
| mo003 | h | Oficial 1ª electricista. (mano de obra) | 0.078 | 23.16 | 1.806 |
| % | % | Costes directos complementarios | 2 % | 6.296 | 0.126 |
|  |  | Costes directos |  |  | 6.422 |

## Recursos

**mt33gbg800a** Ud Tapa ciega rectangular para empotrar, gama básica, de color blanco
Datos técnicos: Coste energético 1.954 MJ; Emisión de CO2 0.122 kg
Residuos:
- embalaje: re150101 Envases de papel y cartón. (componente de residuo); rendimiento 0.03 kg; Código LER 15 01 01; Masa del elemento 1 kg; Volumen 0.001333 m3
