# Canal protectora para alojamiento de mecanismos y cables eléctricos y de telecomunicación

- Propiedad del archivo: CYPE Ingenieros S.A.
- Formato: FIEBDC-3/2016
- Programa: Generador de precios de la construcción. CYPE Ingenieros, S.A.
- Fecha: 08/03/2024
- Ámbito geográfico: Región de Murcia
- Divisa: EUR
- Costes indirectos: 3 %
- IVA: 21 %

## I Instalaciones

### IE Eléctricas

#### IEO Canalizaciones

**IEO031** m Canal protectora para alojamiento de mecanismos y cables eléctricos y de telecomunicación.
Canal protectora de PVC, color blanco RAL 9010, de 50x80 mm, con una tapa de 65 mm de anchura, propiedades eléctricas: aislante, no propagador de la llama, con grados de protección IP4X e IK08, con 1 compartimento.
Incluye: Replanteo. Colocación y fijación.
Criterio de medición de proyecto: Longitud medida según documentación gráfica de Proyecto.
Criterio de medición de obra: Se medirá la longitud realmente ejecutada según especificaciones de Proyecto.

| Código | Ud | Descripción | Rendimiento | Precio | Importe |
|---|---|---|---|---|---|
| mt35une201aa | m | Canal protectora de PVC, color blanco RAL 9010, de 50x80 mm, con una tapa de 65 mm de anchura, propiedades eléctricas: aislante, no propagador de la llama, con grados de protección IP4X e IK08, según UNE-EN 50085-1, suministrada en tramos de 2 m de longitud, con film de protección, para alojamiento de mecanismos y cables eléctricos y de telecomunicación. (material) | 1 | 17.17 | 17.170 |
| mo003 | h | Oficial 1ª electricista. (mano de obra) | 0.139 | 23.16 | 3.219 |
| mo102 | h | Ayudante electricista. (mano de obra) | 0.069 | 21.75 | 1.501 |
| % | % | Costes directos complementarios | 2 % | 21.890 | 0.438 |
|  |  | Costes directos |  |  | 22.328 |
