# Peine de conexión

- Propiedad del archivo: CYPE Ingenieros S.A.
- Formato: FIEBDC-3/2016
- Programa: Generador de precios de la construcción. CYPE Ingenieros, S.A.
- Fecha: 08/03/2024
- Ámbito geográfico: Región de Murcia
- Divisa: EUR
- Costes indirectos: 3 %
- IVA: 21 %

## I Instalaciones

### IE Eléctricas

#### IEX Aparamenta

**IEX450** m Peine de conexión.
Peine de conexión de interruptores automáticos y diferenciales modulares, con conexiones de tipo pin, unipolar (1P), de 100 A de intensidad nominal, 20 mm² de sección. Totalmente montado.
Incluye: Colocación y conexionado del elemento.
Criterio de medición de proyecto: Longitud medida según documentación gráfica de Proyecto.
Criterio de medición de obra: Se medirá la longitud realmente ejecutada según especificaciones de Proyecto.

| Código | Ud | Descripción | Rendimiento | Precio | Importe |
|---|---|---|---|---|---|
| mt35amc980be | m | Peine de conexión de interruptores automáticos y diferenciales modulares, con conexiones de tipo pin, unipolar (1P), de 100 A de intensidad nominal, 20 mm² de sección. (material) | 1 | 29.69 | 29.690 |
| mo003 | h | Oficial 1ª electricista. (mano de obra) | 0.107 | 23.16 | 2.478 |
| % | % | Costes directos complementarios | 2 % | 32.168 | 0.643 |
|  |  | Costes directos |  |  | 32.811 |
