# Interruptor combinado magnetotérmico-diferencial, modular

- Propiedad del archivo: CYPE Ingenieros S.A.
- Formato: FIEBDC-3/2016
- Programa: Generador de precios de la construcción. CYPE Ingenieros, S.A.
- Fecha: 03/10/2024
- Ámbito geográfico: Región de Murcia
- Divisa: EUR
- Costes indirectos: 3 %
- IVA: 21 %

## I Instalaciones

### IE Eléctricas

#### IEX Aparamenta

**IEX069** Ud Interruptor combinado magnetotérmico-diferencial, modular.
Interruptor combinado magnetotérmico-diferencial, de 2 módulos, bipolar (1P+N), intensidad nominal 6 A, sensibilidad 30 mA, poder de corte 6 kA, curva C, clase A, de 36x80x77,8 mm, grado de protección IP20, montaje sobre carril DIN (35 mm) y fijación a carril mediante garras. Totalmente montado, conexionado y probado.
Incluye: Montaje y conexionado del elemento.
Criterio de medición de proyecto: Número de unidades previstas, según documentación gráfica de Proyecto.
Criterio de medición de obra: Se medirá el número de unidades realmente ejecutadas según especificaciones de Proyecto.

| Código | Ud | Descripción | Rendimiento | Precio | Importe |
|---|---|---|---|---|---|
| mt35amc200aa | Ud | Interruptor combinado magnetotérmico-diferencial, de 2 módulos, bipolar (1P+N), intensidad nominal 6 A, sensibilidad 30 mA, poder de corte 6 kA, curva C, clase A, de 36x80x77,8 mm, grado de protección IP20, montaje sobre carril DIN (35 mm) y fijación a carril mediante garras, según UNE-EN 61009-1. (material) | 1 | 142.06 | 142.060 |
| mo003 | h | Oficial 1ª electricista. (mano de obra) | 0.267 | 23.16 | 6.184 |
| % | % | Costes directos complementarios | 2 % | 148.244 | 2.965 |
|  |  | Costes directos |  |  | 151.209 |

## Recursos

**mt35amc200aa** Ud Interruptor combinado magnetotérmico-diferencial
Datos técnicos: Coste energético 28.197 MJ; Emisión de CO2 1.514 kg
Residuos:
- embalaje: re150101 Envases de papel y cartón. (componente de residuo); rendimiento 0.037 kg; Código LER 15 01 01; Masa del elemento 1 kg; Volumen 0.001333 m3
