# Telerruptor modular

- Propiedad del archivo: CYPE Ingenieros S.A.
- Formato: FIEBDC-3/2016
- Programa: Generador de precios de la construcción. CYPE Ingenieros, S.A.
- Fecha: 08/03/2024
- Ámbito geográfico: Región de Murcia
- Divisa: EUR
- Costes indirectos: 3 %
- IVA: 21 %

## I Instalaciones

### IE Eléctricas

#### IEX Aparamenta

**IEX100** Ud Telerruptor modular.
Telerruptor de 1 módulo, bipolar (2P), de 16 A. Totalmente montado, conexionado y probado.
Incluye: Montaje y conexionado del elemento.
Criterio de medición de proyecto: Número de unidades previstas, según documentación gráfica de Proyecto.
Criterio de medición de obra: Se medirá el número de unidades realmente ejecutadas según especificaciones de Proyecto.

| Código | Ud | Descripción | Rendimiento | Precio | Importe |
|---|---|---|---|---|---|
| mt35cgm032a | Ud | Telerruptor de 1 módulo, bipolar (2P), de 16 A, incluso accesorios de montaje, según UNE-EN 60669-1 y UNE-EN 60669-2-2. (material) | 1 | 42.99 | 42.990 |
| mo003 | h | Oficial 1ª electricista. (mano de obra) | 0.267 | 23.16 | 6.184 |
| % | % | Costes directos complementarios | 2 % | 49.174 | 0.983 |
|  |  | Costes directos |  |  | 50.157 |

## Recursos

**mt35cgm032a** Ud Telerruptor de 1 módulo, bipolar (2P), de 16 A, incluso accesorios de montaje, según UNE-EN 60669-1 y UNE-EN 60669-2-2
Datos técnicos: Coste energético 14.107 MJ; Emisión de CO2 0.769 kg
Residuos:
- embalaje: re150101 Envases de papel y cartón. (componente de residuo); rendimiento 0.033 kg; Código LER 15 01 01; Masa del elemento 1 kg; Volumen 0.001333 m3
