# Fusible cilíndrico

- Propiedad del archivo: CYPE Ingenieros S.A.
- Formato: FIEBDC-3/2016
- Programa: Generador de precios de la construcción. CYPE Ingenieros, S.A.
- Fecha: 08/03/2024
- Ámbito geográfico: Región de Murcia
- Divisa: EUR
- Costes indirectos: 3 %
- IVA: 21 %

## I Instalaciones

### IE Eléctricas

#### IEX Aparamenta

**IEX300** Ud Fusible cilíndrico.
Conjunto fusible, formado por fusible cilíndrico, curva gG, intensidad nominal 2 A, poder de corte 100 kA, tamaño 8,5x31,5 mm y base modular para fusibles cilíndricos, unipolar (1P), intensidad nominal 32 A. Totalmente montado, conexionado y probado.
Incluye: Montaje y conexionado del elemento.
Criterio de medición de proyecto: Número de unidades previstas, según documentación gráfica de Proyecto.
Criterio de medición de obra: Se medirá el número de unidades realmente ejecutadas según especificaciones de Proyecto.

| Código | Ud | Descripción | Rendimiento | Precio | Importe |
|---|---|---|---|---|---|
| mt35amc800aaa | Ud | Fusible cilíndrico, curva gG, intensidad nominal 2 A, poder de corte 100 kA, tamaño 8,5x31,5 mm, según UNE-EN 60269-1. (material) | 1 | 0.66 | 0.660 |
| mt35amc810a | Ud | Base modular para fusibles cilíndricos, unipolar (1P), intensidad nominal 32 A, según UNE-EN 60269-1. (material) | 1 | 4.29 | 4.290 |
| mo003 | h | Oficial 1ª electricista. (mano de obra) | 0.214 | 23.16 | 4.956 |
| % | % | Costes directos complementarios | 2 % | 9.906 | 0.198 |
|  |  | Costes directos |  |  | 10.104 |

## Recursos

**mt35amc800aaa** Ud Fusible cilíndrico, curva gG, intensidad nominal 2 A, poder de corte 100 kA, tamaño 8,5x31,5 mm, según UNE-EN 60269-1
Datos técnicos: Coste energético 9.410 MJ; Emisión de CO2 0.521 kg
Residuos:
- embalaje: re150101 Envases de papel y cartón. (componente de residuo); rendimiento 0.032 kg; Código LER 15 01 01; Masa del elemento 1 kg; Volumen 0.001333 m3

**mt35amc810a** Ud Base modular para fusibles cilíndricos, unipolar (1P), intensidad nominal 32 A, según UNE-EN 60269-1
Datos técnicos: Coste energético 11.288 MJ; Emisión de CO2 0.620 kg
Residuos:
- embalaje: re150101 Envases de papel y cartón; rendimiento 0.032 kg
