# Preinstalación de contador para abastecimiento de agua potable

- Propiedad del archivo: CYPE Ingenieros S.A.
- Formato: FIEBDC-3/2016
- Programa: Generador de precios de la construcción. CYPE Ingenieros, S.A.
- Fecha: 08/03/2024
- Ámbito geográfico: Región de Murcia
- Divisa: EUR
- Costes indirectos: 3 %
- IVA: 21 %

## I Instalaciones

### IF Fontanería

#### IFC Contadores

**IFC010** Ud Preinstalación de contador para abastecimiento de agua potable.
Preinstalación de contador general de agua 3/4" DN 20 mm, colocado en armario prefabricado, conectado al ramal de acometida y al tubo de alimentación, formada por llave de corte general de compuerta de latón fundido; grifo de comprobación; filtro retenedor de residuos; válvula de retención de latón y llave de salida de compuerta de latón fundido. Incluso cerradura especial de cuadradillo y material auxiliar.
Criterio de valoración económica: El precio no incluye el contador de agua.
Incluye: Replanteo. Colocación y fijación de accesorios y piezas especiales. Conexionado y comprobación de su correcto funcionamiento.
Criterio de medición de proyecto: Número de unidades previstas, según documentación gráfica de Proyecto.
Criterio de medición de obra: Se medirá el número de unidades realmente ejecutadas según especificaciones de Proyecto.

| Código | Ud | Descripción | Rendimiento | Precio | Importe |
|---|---|---|---|---|---|
| mt37svc010c | Ud | Válvula de compuerta de latón fundido, para roscar, de 3/4". (material) | 2 | 5.89 | 11.780 |
| mt37www060c | Ud | Filtro retenedor de residuos de latón, con tamiz de acero inoxidable con perforaciones de 0,4 mm de diámetro, con rosca de 3/4", para una presión máxima de trabajo de 16 bar y una temperatura máxima de 110°C. (material) | 1 | 6.69 | 6.690 |
| mt37sgl012b | Ud | Grifo de comprobación de latón, para roscar, de 3/4". (material) | 1 | 7.03 | 7.030 |
| mt37svr010b | Ud | Válvula de retención de latón para roscar de 3/4". (material) | 1 | 6.53 | 6.530 |
| mt37cir010a | Ud | Armario de fibra de vidrio de 40x27x13 cm para alojar contador individual de agua de 13 a 20 mm, provisto de cerradura especial de cuadradillo. (material) | 1 | 45.44 | 45.440 |
| mt37www010 | Ud | Material auxiliar para instalaciones de fontanería. (material) | 1 | 1.4 | 1.400 |
| mo008 | h | Oficial 1ª fontanero. (mano de obra) | 0.94 | 23.16 | 21.770 |
| mo107 | h | Ayudante fontanero. (mano de obra) | 0.47 | 21.75 | 10.223 |
| % | % | Costes directos complementarios | 4 % | 110.863 | 4.435 |
|  |  | Costes directos |  |  | 115.298 |

## Recursos

**mt37svc010c** Ud Válvula de compuerta de latón fundido, para roscar, de 3/4"
Datos técnicos: Coste energético 491.999 MJ; Emisión de CO2 33.101 kg
Residuos:
- embalaje: re150101 Envases de papel y cartón. (componente de residuo); rendimiento 0.072 kg; Código LER 15 01 01; Masa del elemento 1 kg; Volumen 0.001333 m3

**mt37www060c** Ud Filtro retenedor de residuos de latón
Datos técnicos: Coste energético 391.259 MJ; Emisión de CO2 27.761 kg
Residuos:
- embalaje: re150101 Envases de papel y cartón; rendimiento 0.072 kg

**mt37sgl012b** Ud Grifo de comprobación de latón, para roscar, de 3/4"
Datos técnicos: Coste energético 45.721 MJ; Emisión de CO2 3.129 kg
Residuos:
- embalaje: re150101 Envases de papel y cartón; rendimiento 0.072 kg

**mt37svr010b** Ud Válvula de retención de latón para roscar de 3/4"
Datos técnicos: Coste energético 737.979 MJ; Emisión de CO2 49.621 kg
Residuos:
- embalaje: re150101 Envases de papel y cartón; rendimiento 0.072 kg
