# Central de detección de gas

- Propiedad del archivo: CYPE Ingenieros S.A.
- Formato: FIEBDC-3/2016
- Programa: Generador de precios de la construcción. CYPE Ingenieros, S.A.
- Fecha: 08/03/2024
- Ámbito geográfico: Región de Murcia
- Divisa: EUR
- Costes indirectos: 3 %
- IVA: 21 %

## I Instalaciones

### IG Gases combustibles

#### IGL Detección y alarma

**IGL001** Ud Central de detección de gas.
Central de detección automática de gas, analógica, para 2 zonas, de 355x260x85 mm, con grado de protección IP43, 2 barras de leds que indican el estado de funcionamiento, el estado de los detectores y la concentración de gas medida por el detector de cada zona, 3 niveles de alarma, 3 relés de salida, uno de 230 V, uno de 12 Vcc y uno con los contactos libres de tensión, para cada nivel de alarma y fuente de alimentación de 230 V. Incluso baterías.
Incluye: Colocación y fijación. Montaje, conexionado y comprobación de su correcto funcionamiento.
Criterio de medición de proyecto: Número de unidades previstas, según documentación gráfica de Proyecto.
Criterio de medición de obra: Se medirá el número de unidades realmente ejecutadas según especificaciones de Proyecto.

| Código | Ud | Descripción | Rendimiento | Precio | Importe |
|---|---|---|---|---|---|
| mt41dce040a | Ud | Central de detección automática de gas, analógica, para 2 zonas, de 355x260x85 mm, con grado de protección IP43, 2 barras de leds que indican el estado de funcionamiento, el estado de los detectores y la concentración de gas medida por el detector de cada zona, 3 niveles de alarma, 3 relés de salida, uno de 230 V, uno de 12 Vcc y uno con los contactos libres de tensión, para cada nivel de alarma y fuente de alimentación de 230 V, según UNE-EN 60079-29-1. (material) | 1 | 879.14 | 879.140 |
| mt41rte030c | Ud | Batería de 12 V y 3 Ah. (material) | 2 | 20.37 | 40.740 |
| mo006 | h | Oficial 1ª instalador de redes y equipos de detección y seguridad. (mano de obra) | 0.534 | 23.16 | 12.367 |
| mo105 | h | Ayudante instalador de redes y equipos de detección y seguridad. (mano de obra) | 0.534 | 21.75 | 11.615 |
| % | % | Costes directos complementarios | 2 % | 943.862 | 18.877 |
|  |  | Costes directos |  |  | 962.739 |
