# Tubería de acero negro, sin soldadura

- Propiedad del archivo: CYPE Ingenieros S.A.
- Formato: FIEBDC-3/2016
- Programa: Generador de precios de la construcción. CYPE Ingenieros, S.A.
- Fecha: 08/03/2024
- Ámbito geográfico: Región de Murcia
- Divisa: EUR
- Costes indirectos: 3 %
- IVA: 21 %

## I Instalaciones

### IH Tuberías para fluidos

#### IHA Tuberías de acero

**IHA020** m Tubería de acero negro, sin soldadura.
Tubería formada por tubo de acero negro estirado sin soldadura, serie M, de 1" DN 25 mm de diámetro y 3,2 mm de espesor. Instalación en superficie. Incluso material auxiliar para montaje y sujeción a la obra, accesorios y piezas especiales.
Incluye: Replanteo. Colocación y fijación de tubos, accesorios y piezas especiales. Realización de pruebas de servicio.
Criterio de medición de proyecto: Longitud medida según documentación gráfica de Proyecto.
Criterio de medición de obra: Se medirá la longitud realmente ejecutada según especificaciones de Proyecto.

| Código | Ud | Descripción | Rendimiento | Precio | Importe |
|---|---|---|---|---|---|
| mt08tan330d | Ud | Material auxiliar para montaje y sujeción a la obra de las tuberías de acero, de 1" DN 25 mm. (material) | 1 | 0.65 | 0.650 |
| mt08tan015dg | m | Tubo de acero negro estirado sin soldadura, serie M, de 1" DN 25 mm de diámetro y 3,2 mm de espesor, según UNE-EN 10255, con el precio incrementado el 30% en concepto de accesorios y piezas especiales. (material) | 1 | 11.6 | 11.600 |
| mo008 | h | Oficial 1ª fontanero. (mano de obra) | 0.246 | 23.16 | 5.697 |
| mo107 | h | Ayudante fontanero. (mano de obra) | 0.246 | 21.75 | 5.351 |
| % | % | Costes directos complementarios | 2 % | 23.298 | 0.466 |
|  |  | Costes directos |  |  | 23.764 |

Residuos:
- colocación: mt08tan015dg; factor de residuo 0.0345315

## Recursos

**mt08tan015dg** m Tubo de acero negro estirado sin soldadura
Datos técnicos: Coste energético 25.480 MJ; Emisión de CO2 1.223 kg; Código LER 17 04 05; Masa del elemento 2.41 kg; Volumen 0.001148 m3
Residuos:
- embalaje: re170201 Madera. (componente de residuo); rendimiento 0.011 kg; Código LER 17 02 01; Masa del elemento 1 kg; Volumen 0.000909 m3
- embalaje: re170203 Plástico. (componente de residuo); rendimiento 0.003 kg; Código LER 17 02 03; Masa del elemento 1 kg; Volumen 0.001667 m3
