# Tubería de acero inoxidable AISI 316L, con soldadura longitudinal

- Propiedad del archivo: CYPE Ingenieros S.A.
- Formato: FIEBDC-3/2016
- Programa: Generador de precios de la construcción. CYPE Ingenieros, S.A.
- Fecha: 04/10/2024
- Ámbito geográfico: Región de Murcia
- Divisa: EUR
- Costes indirectos: 3 %
- IVA: 21 %

## I Instalaciones

### IH Tuberías para fluidos

#### IHA Tuberías de acero

**IHA240** m Tubería de acero inoxidable AISI 316L, con soldadura longitudinal.
Tubería formada por tubo de acero inoxidable clase 1.4404 según UNE-EN 10088-1 (AISI 316L), con soldadura longitudinal, de 10 mm de diámetro exterior y 0,6 mm de espesor, serie 1 según UNE-EN 10312. Instalación en superficie. Incluso material auxiliar para montaje y sujeción a la obra, accesorios y piezas especiales.
Incluye: Replanteo. Colocación y fijación de tubos, accesorios y piezas especiales. Realización de pruebas de servicio.
Criterio de medición de proyecto: Longitud medida según documentación gráfica de Proyecto.
Criterio de medición de obra: Se medirá la longitud realmente ejecutada según especificaciones de Proyecto.

| Código | Ud | Descripción | Rendimiento | Precio | Importe |
|---|---|---|---|---|---|
| mt08tai422a | Ud | Material auxiliar para montaje y sujeción a la obra de las tuberías de acero inoxidable con soldadura, de 10 mm de diámetro exterior. (material) | 1 | 0.09 | 0.090 |
| mt08tai022ag | m | Tubo de acero inoxidable clase 1.4404 según UNE-EN 10088-1 (AISI 316L), con soldadura longitudinal, de 10 mm de diámetro exterior y 0,6 mm de espesor, serie 1 según UNE-EN 10312, con el precio incrementado el 30% en concepto de accesorios y piezas especiales. (material) | 1 | 2.39 | 2.390 |
| mo008 | h | Oficial 1ª fontanero. (mano de obra) | 0.214 | 23.16 | 4.956 |
| mo107 | h | Ayudante fontanero. (mano de obra) | 0.214 | 21.75 | 4.655 |
| % | % | Costes directos complementarios | 2 % | 12.091 | 0.242 |
|  |  | Costes directos |  |  | 12.333 |

Residuos:
- colocación: mt08tai022ag; factor de residuo 0.0349987

## Recursos

**mt08tai022ag** m Tubo de acero inoxidable clase 1.4404 según UNE-EN 10088-1 (AISI 316L)
Datos técnicos: Coste energético 8.408 MJ; Emisión de CO2 0.968 kg; Código LER 17 04 05; Masa del elemento 0.139091 kg; Volumen 0.000066 m3
Residuos:
- embalaje: re170201 Madera. (componente de residuo); rendimiento 0.011 kg; Código LER 17 02 01; Masa del elemento 1 kg; Volumen 0.000909 m3
- embalaje: re170203 Plástico. (componente de residuo); rendimiento 0.003 kg; Código LER 17 02 03; Masa del elemento 1 kg; Volumen 0.001667 m3
