# Luminaria lineal, con lámpara LED. Instalación en superficie

- Propiedad del archivo: CYPE Ingenieros S.A.
- Formato: FIEBDC-3/2016
- Programa: Generador de precios de la construcción. CYPE Ingenieros, S.A.
- Fecha: 03/10/2024
- Ámbito geográfico: Región de Murcia
- Divisa: EUR
- Costes indirectos: 3 %
- IVA: 21 %

## I Instalaciones

### II Iluminación

#### III Interior

**III143** Ud Luminaria lineal, con lámpara LED. Instalación en superficie.
Luminaria lineal de techo, no regulable, con cuerpo de aluminio extruido de color blanco, de 25 W, alimentación a 220/240 V y 50-60 Hz, de 50x1950x75 mm, con lámpara LED LED830, temperatura de color 3000 K, difusor de policarbonato opal color hielo, índice de reproducción cromática mayor de 80, flujo luminoso 1950 lúmenes, grado de protección IP20, con kit de inicio y final de línea para luminaria lineal y elementos de fijación para instalación de luminaria de superficie. Instalación en superficie.
Incluye: Replanteo. Montaje, conexionado y comprobación de su correcto funcionamiento.
Criterio de medición de proyecto: Número de unidades previstas, según documentación gráfica de Proyecto.
Criterio de medición de obra: Se medirá el número de unidades realmente ejecutadas según especificaciones de Proyecto.

| Código | Ud | Descripción | Rendimiento | Precio | Importe |
|---|---|---|---|---|---|
| mt34lle130bk | Ud | Luminaria lineal de techo, no regulable, con cuerpo de aluminio extruido de color blanco, de 25 W, alimentación a 220/240 V y 50-60 Hz, de 50x1950x75 mm, con lámpara LED LED830, temperatura de color 3000 K, difusor de policarbonato opal color hielo, índice de reproducción cromática mayor de 80, flujo luminoso 1950 lúmenes, grado de protección IP20. (material) | 1 | 204.04 | 204.040 |
| mt34lle131b | Ud | Kit de inicio y final de línea para luminaria lineal, con regletas de conexión. (material) | 1 | 32.57 | 32.570 |
| mt34lle134a | Ud | Elementos de fijación para instalación de luminaria de superficie. (material) | 1 | 5.46 | 5.460 |
| mo003 | h | Oficial 1ª electricista. (mano de obra) | 0.32 | 23.16 | 7.411 |
| mo102 | h | Ayudante electricista. (mano de obra) | 0.32 | 21.75 | 6.960 |
| % | % | Costes directos complementarios | 2 % | 256.441 | 5.129 |
|  |  | Costes directos |  |  | 261.570 |

## Recursos

**mt34lle130bk** Ud Luminaria lineal de techo
Datos técnicos: Coste energético 574.164 MJ; Emisión de CO2 34.311 kg
Residuos:
- embalaje: re150101 Envases de papel y cartón. (componente de residuo); rendimiento 0.7 kg; Código LER 15 01 01; Masa del elemento 1 kg; Volumen 0.001333 m3
- embalaje: re170201 Madera. (componente de residuo); rendimiento 0.17 kg; Código LER 17 02 01; Masa del elemento 1 kg; Volumen 0.000909 m3
- embalaje: re170203 Plástico. (componente de residuo); rendimiento 0.015 kg; Código LER 17 02 03; Masa del elemento 1 kg; Volumen 0.001667 m3
