# Aplique circular con lámpara LED

- Propiedad del archivo: CYPE Ingenieros S.A.
- Formato: FIEBDC-3/2016
- Programa: Generador de precios de la construcción. CYPE Ingenieros, S.A.
- Fecha: 03/10/2024
- Ámbito geográfico: Región de Murcia
- Divisa: EUR
- Costes indirectos: 3 %
- IVA: 21 %

## I Instalaciones

### II Iluminación

#### III Interior

**III161** Ud Aplique circular con lámpara LED.
Aplique, de 250 mm de diámetro y 49 mm de altura, de 15 W, alimentación a 220/240 V y 50-60 Hz, con lámpara LED no reemplazable, temperatura de color 4000 K, con cuerpo de plástico color blanco, haz de luz extensivo 120° y difusor de policarbonato opal, índice de deslumbramiento unificado menor de 19, índice de reproducción cromática mayor de 80, flujo luminoso 1050 lúmenes, grado de protección IP44, con detector de movimiento. Instalación en superficie.
Incluye: Replanteo. Montaje, conexionado y comprobación de su correcto funcionamiento.
Criterio de medición de proyecto: Número de unidades previstas, según documentación gráfica de Proyecto.
Criterio de medición de obra: Se medirá el número de unidades realmente ejecutadas según especificaciones de Proyecto.

| Código | Ud | Descripción | Rendimiento | Precio | Importe |
|---|---|---|---|---|---|
| mt34alg020a | Ud | Aplique, de 250 mm de diámetro y 49 mm de altura, de 15 W, alimentación a 220/240 V y 50-60 Hz, con lámpara LED no reemplazable, temperatura de color 4000 K, con cuerpo de plástico color blanco, haz de luz extensivo 120° y difusor de policarbonato opal, índice de deslumbramiento unificado menor de 19, índice de reproducción cromática mayor de 80, flujo luminoso 1050 lúmenes, grado de protección IP44, con detector de movimiento. (material) | 1 | 41.87 | 41.870 |
| mo003 | h | Oficial 1ª electricista. (mano de obra) | 0.16 | 23.16 | 3.706 |
| mo102 | h | Ayudante electricista. (mano de obra) | 0.16 | 21.75 | 3.480 |
| % | % | Costes directos complementarios | 2 % | 49.056 | 0.981 |
|  |  | Costes directos |  |  | 50.037 |

## Recursos

**mt34alg020a** Ud Aplique, de 250 mm de diámetro y 49 mm de altura
Datos técnicos: Coste energético 332.154 MJ; Emisión de CO2 23.048 kg
Residuos:
- embalaje: re150101 Envases de papel y cartón. (componente de residuo); rendimiento 0.681 kg; Código LER 15 01 01; Masa del elemento 1 kg; Volumen 0.001333 m3
- embalaje: re170201 Madera. (componente de residuo); rendimiento 0.167 kg; Código LER 17 02 01; Masa del elemento 1 kg; Volumen 0.000909 m3
- embalaje: re170203 Plástico. (componente de residuo); rendimiento 0.014 kg; Código LER 17 02 03; Masa del elemento 1 kg; Volumen 0.001667 m3
