# Canalización de enlace superior

- Propiedad del archivo: CYPE Ingenieros S.A.
- Formato: FIEBDC-3/2016
- Programa: Generador de precios de la construcción. CYPE Ingenieros, S.A.
- Fecha: 03/10/2024
- Ámbito geográfico: Región de Murcia
- Divisa: EUR
- Costes indirectos: 3 %
- IVA: 21 %

## I Instalaciones

### IL Infraestructura de telecomunicaciones

#### ILE Canalizaciones de enlace

**ILE030** m Canalización de enlace superior.
Canalización de enlace superior entre el punto de entrada general superior del edificio y el RITS, RITU o RITM, para edificio plurifamiliar, formada por canal protectora con 2 espacios independientes de PVC rígido de 60x190 mm. Instalación en superficie. Incluso accesorios y tabiques separadores.
Incluye: Replanteo del recorrido de la canalización. Colocación y fijación de la canal protectora.
Criterio de medición de proyecto: Longitud medida según documentación gráfica de Proyecto.
Criterio de medición de obra: Se medirá la longitud realmente ejecutada según especificaciones de Proyecto.

| Código | Ud | Descripción | Rendimiento | Precio | Importe |
|---|---|---|---|---|---|
| mt35ait040am | m | Canal protectora de PVC rígido, de 60x190 mm, para alojamiento de cables eléctricos, incluso accesorios. Según UNE-EN 50085-1, con grado de protección IP4X según UNE 20324. (material) | 1 | 40.58 | 40.580 |
| mt35ait050c | m | Tabique separador, de PVC rígido, de 53 mm de altura. (material) | 2 | 3.86 | 7.720 |
| mo001 | h | Oficial 1ª instalador de telecomunicaciones. (mano de obra) | 0.065 | 23.16 | 1.505 |
| mo056 | h | Ayudante instalador de telecomunicaciones. (mano de obra) | 0.065 | 21.75 | 1.414 |
| % | % | Costes directos complementarios | 2 % | 51.219 | 1.024 |
|  |  | Costes directos |  |  | 52.243 |
