# Actuador binario KNX

- Propiedad del archivo: CYPE Ingenieros S.A.
- Formato: FIEBDC-3/2016
- Programa: Generador de precios de la construcción. CYPE Ingenieros, S.A.
- Fecha: 08/03/2024
- Ámbito geográfico: Región de Murcia
- Divisa: EUR
- Costes indirectos: 3 %
- IVA: 21 %

## I Instalaciones

### IM Domóticas e inmóticas

#### IMK Componentes del sistema KNX

**IMK500** Ud Actuador binario KNX.
Actuador de conmutación para control de hasta 8 dispositivos, de 4 módulos, con protocolo de comunicación KNX, de 6 A de intensidad máxima para alimentación a 230 V. Montaje en carril DIN.
Incluye: Montaje y conexionado.
Criterio de medición de proyecto: Número de unidades previstas, según documentación gráfica de Proyecto.
Criterio de medición de obra: Se medirá el número de unidades realmente ejecutadas según especificaciones de Proyecto.

| Código | Ud | Descripción | Rendimiento | Precio | Importe |
|---|---|---|---|---|---|
| mt35dat012a | Ud | Actuador de conmutación para control de hasta 8 dispositivos, de 4 módulos, con protocolo de comunicación KNX, de 6 A de intensidad máxima para alimentación a 230 V, con borne de conexión y derivación KNX, para montaje en carril DIN. (material) | 1 | 346.93 | 346.930 |
| mo003 | h | Oficial 1ª electricista. (mano de obra) | 0.235 | 23.16 | 5.443 |
| mo102 | h | Ayudante electricista. (mano de obra) | 0.235 | 21.75 | 5.111 |
| mo123 | h | Especialista en la puesta en marcha de instalaciones. (mano de obra) | 0.47 | 42.95 | 20.187 |
| % | % | Costes directos complementarios | 2 % | 377.671 | 7.553 |
|  |  | Costes directos |  |  | 385.224 |
