# Canalización de protección de cableado

- Propiedad del archivo: CYPE Ingenieros S.A.
- Formato: FIEBDC-3/2016
- Programa: Generador de precios de la construcción. CYPE Ingenieros, S.A.
- Fecha: 08/03/2024
- Ámbito geográfico: Región de Murcia
- Divisa: EUR
- Costes indirectos: 3 %
- IVA: 21 %

## I Instalaciones

### IM Domóticas e inmóticas

#### IMK Componentes del sistema KNX

**IMK900** m Canalización de protección de cableado.
Canalización de protección de cableado, formada por tubo de polipropileno flexible, corrugado, de 40 mm de diámetro nominal, con IP547. Instalación empotrada.
Criterio de valoración económica: El precio no incluye las ayudas de albañilería para instalaciones.
Incluye: Replanteo y trazado de la línea. Colocación y fijación de tubos.
Criterio de medición de proyecto: Longitud medida según documentación gráfica de Proyecto.
Criterio de medición de obra: Se medirá la longitud realmente ejecutada según especificaciones de Proyecto.

| Código | Ud | Descripción | Rendimiento | Precio | Importe |
|---|---|---|---|---|---|
| mt35aia050e | m | Tubo curvable de polipropileno, transversalmente elástico, corrugado, de color gris, de 40 mm de diámetro nominal, para canalización empotrada en obra de fábrica (suelos, paredes y techos). Resistencia a la compresión 750 N, resistencia al impacto 2 julios, temperatura de trabajo -5°C hasta 90°C, con grado de protección IP547 según UNE 20324, propiedades eléctricas: aislante, no propagador de la llama. Según UNE-EN 61386-1 y UNE-EN 61386-22. (material) | 1 | 2.58 | 2.580 |
| mo003 | h | Oficial 1ª electricista. (mano de obra) | 0.032 | 23.16 | 0.741 |
| mo102 | h | Ayudante electricista. (mano de obra) | 0.032 | 21.75 | 0.696 |
| % | % | Costes directos complementarios | 2 % | 4.017 | 0.080 |
|  |  | Costes directos |  |  | 4.097 |

Residuos:
- colocación: mt35aia050e; factor de residuo 0.0275

## Recursos

**mt35aia050e** m Tubo curvable de polipropileno
Datos técnicos: Coste energético 39.721 MJ; Emisión de CO2 1.972 kg; Código LER 17 02 03; Masa del elemento 0.41 kg; Volumen 0.000683 m3
